# Aerotermo eléctrico

- Propiedad del archivo: CYPE Ingenieros S.A.
- Formato: FIEBDC-3/2016
- Programa: Generador de precios de la construcción. CYPE Ingenieros, S.A.
- Fecha: 09/04/2024
- Ámbito geográfico: Paraguay
- Divisa: PYG
- Costes indirectos: 3 %
- Gastos generales: 13 %
- Beneficio industrial: 6 %
- IVA: 10 %

## I Instalaciones

### IC Calefacción, refrigeración, climatización y agua caliente sanitaria

#### ICM Emisores eléctricos para calefacción

**ICM020** Ud Aerotermo eléctrico.
Aerotermo eléctrico mural, con caja de chapa de acero pintada, de 370x450x80 mm, caudal de aire 450 m³/h, nivel sonoro a 1,5 m 43 dBA, potencia 5 kW, parcializable en 2 etapas, ventilador helicoidal de aluminio con motor para alimentación trifásica a 400 V, resistencia eléctrica espiral aislada con polvo de cuarzo, interruptor de comando, contactor, protector térmico incorporado y soportes para pared.
Incluye: Replanteo. Fijación de los soportes en el paramento. Colocación del aparato y accesorios. Conexionado y comprobación de su correcto funcionamiento.
Criterio de medición de proyecto: Número de unidades previstas, según documentación gráfica de Proyecto.
Criterio de medición de obra: Se medirá el número de unidades realmente ejecutadas según especificaciones de Proyecto.

| Código | Ud | Descripción | Rendimiento | Precio | Importe |
|---|---|---|---|---|---|
| mt42csp010ge | Ud | Aerotermo eléctrico mural, con caja de chapa de acero pintada, de 370x450x80 mm, caudal de aire 450 m³/h, nivel sonoro a 1,5 m 43 dBA, potencia 5 kW, parcializable en 2 etapas, ventilador helicoidal de aluminio con motor para alimentación trifásica a 400 V, resistencia eléctrica espiral aislada con polvo de cuarzo, interruptor de comando, contactor, protector térmico incorporado y soportes para pared. (material) | 1 | 4357938 | 4357938.000 |
| mo004 | h | Oficial calefactor. (mano de obra) | 0.246 | 68578.53 | 16870.318 |
| mo103 | h | Medio oficial calefactor. (mano de obra) | 0.246 | 42707.99 | 10506.166 |
| % | % | Herramientas | 2 % | 4385314.484 | 87706.290 |
|  |  | Costes directos |  |  | 4473020.774 |

## Recursos

**mt42csp010ge** Ud Aerotermo eléctrico mural
Datos técnicos: Coste energético 231.884 MJ; Emisión de CO2 20.031 kg
Residuos:
- embalaje: re150101 Envases de papel y cartón. (componente de residuo); rendimiento 1.519 kg; Código LER 15 01 01; Masa del elemento 1 kg; Volumen 0.001333 m3
