# Impermeabilización de fachada de ladrillo cerámico a la vista

- Propiedad del archivo: CYPE INGENIEROS, S.A.
- Formato: FIEBDC-3/2002
- Ámbito geográfico: Paraguay
- Divisa: PYG
- Costes indirectos: 3.00 %
- Gastos generales: 13.00 %
- Beneficio industrial: 6.00 %
- IVA: 10.00 %

**NIF050** m² Impermeabilización de fachada de ladrillo cerámico a la vista, piedra natural, hormigón o mortero, realizada mediante revestimiento elástico impermeabilizante, a base de siloxanos y disolventes orgánicos, aplicado en dos manos con brocha o rodillo.
Formación de impermeabilización de fachada de ladrillo cerámico a la vista, piedra natural, hormigón o mortero, realizada mediante aplicación de dos manos con brocha o rodillo, de revestimiento elástico impermeabilizante, a base de siloxanos y disolventes orgánicos, incoloro. Incluso parte proporcional de limpieza y preparación de la superficie soporte.
Incluye: Limpieza y preparación de la superficie en la que ha de aplicarse la impermeabilización. Aplicación del impermeabilizante.
Criterio de medición de proyecto: Superficie medida según documentación gráfica de Proyecto.
Criterio de medición de obra: Se medirá la superficie realmente ejecutada según especificaciones de Proyecto.

| Código | Ud | Descripción | Rendimiento | Precio | Importe |
|---|---|---|---|---|---|
| mt28rco030 | kg | Revestimiento elástico impermeabilizante, a base de siloxanos y disolventes orgánicos, incoloro, para aplicar sobre superficies verticales realizadas con materiales absorbentes, expuestas a la lluvia. (material) | 1.000 | 33433.00 | 33433.00 |
| mo032 | h | Oficial instalador de materiales impermeabilizantes. (mano de obra) | 0.125 | 27060.82 | 3382.60 |
| mo070 | h | Medio oficial instalador de materiales impermeabilizantes. (mano de obra) | 0.125 | 17110.04 | 2138.76 |
| % | % | Herramientas | 2 % | 38954.36 | 779.09 |
|  |  | Costes directos |  |  | 39733.45 |
