# Equipo de depuración de polietileno de alta densidad (PEAD/HDPE) formado por interceptor de grasas, fosa séptica y filtro biológico anaeróbico, hasta 5 usuarios

- Propiedad del archivo: CYPE INGENIEROS, S.A.
- Formato: FIEBDC-3/2002
- Ámbito geográfico: Paraguay
- Costes indirectos: 3.00 %
- Gastos generales: 13.00 %
- Beneficio industrial: 6.00 %
- IVA: 10.00 %

## I Instalaciones

### IU Urbanas

#### IUE Tratamiento de aguas residuales

**IUE051** Ud Equipo de depuración de polietileno de alta densidad (PEAD/HDPE) formado por interceptor de grasas, fosa séptica y filtro biológico anaeróbico, hasta 5 usuarios.
Suministro e instalación de equipo de depuración de polietileno de alta densidad (PEAD/HDPE), con capacidad para 5 usuarios, compuesto de: interceptor de grasas para pretratamiento de las aguas grises procedentes del baño (bañera o ducha, lavatorio y bidé) y de la cocina (pileta de lavar, lavadora, lavavajillas y pileta de cocina); fosa séptica con tratamiento anaeróbico por digestión mediante proceso biológico de descomposición de la materia orgánica de las aguas negras procedentes del inodoro y filtro biológico con tratamiento secundario anaeróbico por digestión de las aguas residuales domésticas negras y grises, previamente tratadas, todo ello colocado sobre colchón de arena de 10 cm de espesor. Incluso parte proporcional de excavación, relleno perimetral posterior de gravas, registros de inspección, relleno con hormigón armado fck 300, HA-30/B/19/IIb+Qb los últimos 20 cm hasta la superficie del terreno, tuberías, accesorios y elementos de conexión. Totalmente instalado y en funcionamiento.
Incluye: Excavación de tierras. Vertido de arena en el fondo de la excavación. Colocación de los elementos componentes del equipo sobre un colchón de arena liso y uniforme. Verificación de su total horizontalidad. Llenado de los elementos con agua. Relleno con material granular, hasta el nivel del agua, del espacio restante hasta las paredes de la excavación. Posicionado de las registros de inspección en correspondencia con la tapa de inspección. Conexión a la instalación general de saneamiento. Colocación de la armadura secundaria de distribución. Relleno posterior del hueco hasta la superficie del terreno con hormigón.
Criterio de medición de proyecto: Número de unidades previstas, según documentación gráfica de Proyecto.
Criterio de medición de obra: Se medirá el número de unidades realmente ejecutadas según especificaciones de Proyecto.

| Código | Ud | Descripción | Rendimiento | Precio | Importe |
|---|---|---|---|---|---|
| mt01ara010 | m³ | Arena de 0 a 5 mm de diámetro. (material) | 0.800 | 9.77 | 7.82 |
| mt46fgp010a | Ud | Interceptor de grasas de polietileno de alta densidad para pretratamiento de aguas residuales grises, volumen 100 l, capacidad para 5 usuarios (H.E.). (material) | 1.000 | 235.20 | 235.20 |
| mt46fsp010a | Ud | Fosa séptica de polietileno de alta densidad para tratamiento anaeróbico por digestión, volumen 400 l, capacidad para 5 usuarios (H.E.). (material) | 1.000 | 485.25 | 485.25 |
| mt46fbp010a | Ud | Filtro biológico de polietileno de alta densidad para tratamiento secundario anaeróbico por digestión, volumen 500 l, capacidad para 5 usuarios (H.E.). (material) | 1.000 | 770.58 | 770.58 |
| mt01arr010b | t | Grava de cantera, de 20 a 30 mm de diámetro. (material) | 2.000 | 5.88 | 11.76 |
| mt10haf130jbzh | m³ | Hormigón fck 300, tipo HA-30/B/19/IIb+Qb según EHE-08, elaborado en planta, con cemento resistente a sulfatos. (material) | 0.800 | 182.58 | 146.06 |
| mt07ame141bbq1 | m² | Armadura secundaria de distribución ensamblada "in situ" ø 6 c/15 - ø 6 c/15 de acero AP 500, según NP 4007 99, con varillas conformadas longitudinales de 6 mm de diámetro cada 15 cm y varillas conformadas transversales de 6 mm de diámetro cada 15 cm. (material) | 4.000 | 2.54 | 10.16 |
| mt46fwa010 | Ud | Registro de inspección, tuberías y elementos de conexión. (material) | 5.000 | 111.41 | 557.05 |
| mq01ret020c | h | Retrocargadora sobre neumáticos, de 74,9 kW. (maquinaria) | 0.969 | 28.07 | 27.20 |
| au00auh040 |  | Vibrador de hormigón, eléctrico. | 1.000 | 0.00 | 0.00 |
| mo041 | h | Oficial de construcción de obra civil. (mano de obra) | 2.393 | 4.02 | 9.62 |
| mo087 | h | Medio oficial de construcción de obra civil. (mano de obra) | 2.393 | 2.54 | 6.08 |
| mo008 | h | Oficial plomero. (mano de obra) | 2.872 | 4.15 | 11.92 |
| mo107 | h | Medio oficial plomero. (mano de obra) | 2.872 | 2.53 | 7.27 |
| % | % | Herramientas | 2 % | 2285.97 | 45.72 |
|  |  | Costes directos |  |  | 2331.69 |
