# Piso drenante para relleno de alcorque, a base de resina epoxi

- Propiedad del archivo: CYPE INGENIEROS, S.A.
- Formato: FIEBDC-3/2002
- Ámbito geográfico: Paraguay
- Divisa: PYG
- Costes indirectos: 3.00 %
- Gastos generales: 13.00 %
- Beneficio industrial: 6.00 %
- IVA: 10.00 %

## M Pisos y pisos urbanos

### MP Pisos urbanos

#### MPD Drenantes

**MPD020** m² Piso drenante para relleno de alcorque, a base de resina epoxi.
Piso drenante para relleno de alcorque formado por geotextil de polipropileno, (120 g/m²), rejilla alveolar de polietileno de alta densidad estable a los rayos UV, de 73x73x7 cm, color verde, relleno de las celdas con grava filtrante sin clasificar y capa de mortero realizado "in situ" a base de resina epoxi bicomponente y agregado de 6 a 10 mm de diámetro, de 20 mm de espesor, para tránsito peatonal.
Criterio de valoración económica: El precio no incluye la base soporte.
Incluye: Replanteo. Colocación del geotextil. Disposición de las rejillas alveolares. Extendido del material de drenaje en una capa de grosor uniforme. Vaciado, extendido y vibrado del mortero.
Criterio de medición de proyecto: Superficie medida según documentación gráfica de Proyecto.
Criterio de medición de obra: Se medirá la superficie realmente ejecutada según especificaciones de Proyecto.

| Código | Ud | Descripción | Rendimiento | Precio | Importe |
|---|---|---|---|---|---|
| mt01ard030b | t | Grava filtrante sin clasificar. (material) | 0.147 | 114093.48 | 16771.74 |
| mt18rad020a | m² | Rejilla alveolar de polietileno de alta densidad estable a los rayos UV, de 73x73x7 cm, color verde, para ejecución de superficies transitables con pasto o agregado. (material) | 1.000 | 84135.45 | 84135.45 |
| mt14gso030aaae | m² | Geotextil no tejido sintético, termosoldado, de polipropileno, con una resistencia a la tracción longitudinal de 8 kN/m, una resistencia a la tracción transversal de 10,1 kN/m, una apertura de cono al ensayo de perforación dinámica según ISO 13433 inferior a 40 mm, resistencia CBR a punzonamiento 0,3 kN y una masa superficial de 120 g/m². (material) | 1.000 | 11425.18 | 11425.18 |
| mt47pcd020a | kg | Resina epoxi bicomponente. (material) | 1.000 | 736186.20 | 736186.20 |
| mt01arg120a | kg | Agregado de 6 a 10 mm de diámetro. (material) | 30.000 | 245.20 | 7356.00 |
| op00tal020 |  | Taladro con batidora. | 1.000 | 0.00 | 0.00 |
| mo041 | h | Oficial de construcción de obra civil. (mano de obra) | 0.629 | 66739.25 | 41978.99 |
| mo087 | h | Medio oficial de construcción de obra civil. (mano de obra) | 0.755 | 42789.48 | 32306.06 |
| % | % | Herramientas | 2 % | 930159.62 | 18603.19 |
|  |  | Costes directos |  |  | 948762.81 |
