# Rebajamiento de la napa freática en trabajos de excavación, con bomba autoaspirante, para un caudal máximo de 30 m³/h

- Propiedad del archivo: CYPE INGENIEROS, S.A.
- Formato: FIEBDC-3/2002
- Ámbito geográfico: Paraguay
- Divisa: PYG
- Costes indirectos: 3.00 %
- Gastos generales: 13.00 %
- Beneficio industrial: 6.00 %
- IVA: 10.00 %

**ACG020** h Rebajamiento de la napa freática en trabajos de excavación, con bomba autoaspirante, para un caudal máximo de 30 m³/h.
Rebajamiento de la napa freática en trabajos de excavación, con bomba autoaspirante, para un caudal máximo de 30 m³/h.
Incluye: Rebajamiento de la napa freática.
Criterio de medición de proyecto: Tiempo estimado según estudio geotécnico del terreno.
Criterio de medición de obra: Amortización en forma de alquiler por horas, según condiciones definidas en el contrato suscrito con la empresa suministradora.

| Código | Ud | Descripción | Rendimiento | Precio | Importe |
|---|---|---|---|---|---|
| mq12bau030b | h | Bomba autoaspirante eléctrica de aguas limpias alta presión, de 3 kW, para un caudal de 30 m³/h. (maquinaria) | 1.077 | 10628.45 | 11446.84 |
| mq08gel010j | h | Grupo electrógeno insonorizado, trifásico, de 30 kVA de potencia. (maquinaria) | 1.077 | 18204.55 | 19606.30 |
| % | % | Herramientas | 2 % | 31053.14 | 621.06 |
|  |  | Costes directos |  |  | 31674.20 |
