# Depósito de almacenamiento de aguas residuales de polietileno de alta densidad (PEAD/HDPE), de 1500 litros

- Propiedad del archivo: CYPE INGENIEROS, S.A.
- Formato: FIEBDC-3/2002
- Ámbito geográfico: Paraguay
- Costes indirectos: 3.00 %
- Gastos generales: 13.00 %
- Beneficio industrial: 6.00 %
- IVA: 10.00 %

**IUE010** Ud Depósito de almacenamiento de aguas residuales de polietileno de alta densidad (PEAD/HDPE), de 1500 litros.
Suministro e instalación de depósito de almacenamiento de aguas residuales de polietileno de alta densidad (PEAD/HDPE), de 1500 litros, con boca de entrada de 110 mm de diámetro y boca de salida de 200 mm de diámetro con tapa. Totalmente montado, conexionado y probado.
Incluye: Replanteo. Colocación y conexionado del depósito.
Criterio de medición de proyecto: Número de unidades previstas, según documentación gráfica de Proyecto.
Criterio de medición de obra: Se medirá el número de unidades realmente ejecutadas según especificaciones de Proyecto.

| Código | Ud | Descripción | Rendimiento | Precio | Importe |
|---|---|---|---|---|---|
| mt46fdg010a | Ud | Depósito de almacenamiento de aguas residuales de polietileno de alta densidad (PEAD/HDPE), de 1500 litros, con boca de entrada de 110 mm de diámetro y boca de salida de 200 mm de diámetro con tapa. (material) | 1.000 | 1695.95 | 1695.95 |
| mo008 | h | Oficial plomero. (mano de obra) | 2.154 | 4.15 | 8.94 |
| mo107 | h | Medio oficial plomero. (mano de obra) | 2.154 | 2.53 | 5.45 |
| % | % | Herramientas | 2 % | 1710.34 | 34.21 |
|  |  | Costes directos |  |  | 1744.55 |
