# Filtro biológico aeróbico, de polietileno de alta densidad (PEAD/HDPE), de 1000 litros, de 1160 mm de diámetro y 1300 mm de altura, para 8 usuarios (H.E.)

- Propiedad del archivo: CYPE INGENIEROS, S.A.
- Formato: FIEBDC-3/2002
- Ámbito geográfico: Paraguay
- Costes indirectos: 3.00 %
- Gastos generales: 13.00 %
- Beneficio industrial: 6.00 %
- IVA: 10.00 %

**IUE040** Ud Filtro biológico aeróbico, de polietileno de alta densidad (PEAD/HDPE), de 1000 litros, de 1160 mm de diámetro y 1300 mm de altura, para 8 usuarios (H.E.).
Suministro e instalación de filtro biológico aeróbico, de polietileno de alta densidad (PEAD/HDPE), de 1000 litros, de 1160 mm de diámetro y 1300 mm de altura, para 8 usuarios (H.E.), con boca de entrada y boca de salida de 110 mm de diámetro. Totalmente montado, conexionado y probado.
Incluye: Replanteo. Colocación y conexionado del filtro biológico aeróbico.
Criterio de medición de proyecto: Número de unidades previstas, según documentación gráfica de Proyecto.
Criterio de medición de obra: Se medirá el número de unidades realmente ejecutadas según especificaciones de Proyecto.

| Código | Ud | Descripción | Rendimiento | Precio | Importe |
|---|---|---|---|---|---|
| mt46fbp100a | Ud | Filtro biológico aeróbico, de polietileno de alta densidad (PEAD/HDPE), de 1000 litros, de 1160 mm de diámetro y 1300 mm de altura, para 8 usuarios (H.E.), con boca de entrada y boca de salida de 110 mm de diámetro, para tratamiento secundario de aguas residuales. (material) | 1.000 | 2001.66 | 2001.66 |
| mo008 | h | Oficial plomero. (mano de obra) | 1.867 | 4.15 | 7.75 |
| mo107 | h | Medio oficial plomero. (mano de obra) | 1.867 | 2.53 | 4.72 |
| % | % | Herramientas | 2 % | 2014.13 | 40.28 |
|  |  | Costes directos |  |  | 2054.41 |
