# Valla peatonal

- Propiedad del archivo: CYPE Ingenieros S.A.
- Formato: FIEBDC-3/2016
- Programa: Generador de precios de la construcción. CYPE Ingenieros, S.A.
- Fecha: 10/04/2024
- Ámbito geográfico: Paraguay
- Divisa: PYG
- Costes indirectos: 3 %
- Gastos generales: 13 %
- Beneficio industrial: 6 %
- IVA: 10 %

## Y Seguridad y salud

### YS Señalización provisional de obras

#### YSB Balizamiento

**YSB130** m Valla peatonal.
Delimitación provisional de zona de obras mediante vallado perimetral formado por vallas peatonales de hierro, de 1,10x2,50 m, color amarillo, con barrotes verticales montados sobre bastidor de tubo, con dos pies metálicos, amortizables en 20 usos. Incluso tubo reflectante de PVC para mejorar la visibilidad de la valla y mantenimiento en condiciones seguras durante todo el periodo de tiempo que se requiera.
Incluye: Montaje. Desmontaje posterior. Transporte hasta el lugar de almacenaje o retirada a contenedor.
Criterio de medición de proyecto: Longitud medida según Estudio o Estudio Básico de Seguridad y Salud.
Criterio de medición de obra: Se medirá la longitud realmente montada según especificaciones de Estudio o Estudio Básico de Seguridad y Salud.

| Código | Ud | Descripción | Rendimiento | Precio | Importe |
|---|---|---|---|---|---|
| mt50vbe010dbk | Ud | Valla peatonal de hierro, de 1,10x2,50 m, color amarillo, con barrotes verticales montados sobre bastidor de tubo, con dos pies metálicos, incluso placa para publicidad. (material) | 0.02 | 316719.62 | 6334.392 |
| mt50vbe020 | Ud | Tubo reflectante de PVC, color naranja, para mejorar la visibilidad de la valla. (material) | 0.05 | 18098.64 | 904.932 |
| mo120 | h | Peón Seguridad y Salud. (mano de obra) | 0.126 | 41172.67 | 5187.756 |
| % | % | Herramientas | 2 % | 12427.080 | 248.542 |
|  |  | Costes directos |  |  | 12675.622 |

Residuos:
- colocación: mt50vbe010dbk; factor de residuo 1

## Recursos

**mt50vbe010dbk** Ud Valla peatonal de hierro
Datos técnicos: Coste energético 137.620 MJ; Emisión de CO2 7.140 kg; Código LER 17 04 05; Masa del elemento 14 kg; Volumen 0.006667 m3
