# Registro a pie de bajante enterrada

- Propiedad del archivo: CYPE INGENIEROS, S.A.
- Formato: FIEBDC-3/2002
- Ámbito geográfico: Paraguay
- Divisa: PYG
- Costes indirectos: 3.00 %
- Gastos generales: 13.00 %
- Beneficio industrial: 6.00 %
- IVA: 10.00 %

## A Preparación del terreno

### AS Red cloacal

#### ASA Registros

**ASA011** Ud Registro a pie de bajante enterrada, de hormigón masivo "in situ" fck 300, HM-30/B/20/I+Qb, de dimensiones interiores 60x60x60 cm, sobre solera de hormigón masivo de 15 cm de espesor, formación de pendiente mínima del 2%, con el mismo tipo de hormigón, con codo de PVC de 45° colocado en dado de hormigón, para evitar el golpe de bajada en la pendiente de la solera, cerrada superiormente con tapa prefabricada de hormigón armado con cierre hermético al paso de los olores mefíticos. Incluso molde reutilizable de chapa metálica amortizable en 20 usos.
Registro a pie de bajante enterrada, de hormigón masivo "in situ" fck 300, HM-30/B/20/I+Qb, de dimensiones interiores 60x60x60 cm, sobre solera de hormigón masivo de 15 cm de espesor, formación de pendiente mínima del 2%, con el mismo tipo de hormigón, con codo de PVC de 45° colocado en dado de hormigón, para evitar el golpe de bajada en la pendiente de la solera, cerrada superiormente con tapa prefabricada de hormigón armado con cierre hermético al paso de los olores mefíticos. Incluso molde reutilizable de chapa metálica amortizable en 20 usos.
Incluye: Replanteo. Vaciado y compactación del hormigón en formación de solera. Colocación del molde reutilizable. Vaciado y compactación del hormigón en formación de la registro. Retirada del molde. Conexionado de los colectores a la registro. Relleno de hormigón para formación de pendientes. Colocación del codo de PVC en el dado de hormigón. Colocación de la tapa y los accesorios. Comprobación de su correcto funcionamiento.
Criterio de medición de proyecto: Número de unidades previstas, según documentación gráfica de Proyecto.
Criterio de medición de obra: Se medirá el número de unidades realmente ejecutadas según especificaciones de Proyecto.
Criterio de valoración económica: El precio no incluye la excavación ni el relleno del trasdós.

| Código | Ud | Descripción | Rendimiento | Precio | Importe |
|---|---|---|---|---|---|
| mt10hmf130iOe | m³ | Hormigón masivo fck 300, tipo HM-30/B/19/I+Qb, elaborado en planta, con cemento resistente a sulfatos SR. (material) | 0.354 | 1142518.00 | 404451.37 |
| mt11ppl030a | Ud | Codo 87°30' de PVC liso, D=125 mm. (material) | 1.000 | 76838.00 | 76838.00 |
| mt08epr030c | Ud | Molde reutilizable para formación de registros de sección cuadrada de 60x60x60 cm, de chapa metálica, incluso accesorios de montaje. (material) | 0.050 | 2015024.00 | 100751.20 |
| mt11arf010b | Ud | Tapa de hormigón armado prefabricada, 60x60x5 cm. (material) | 1.000 | 146538.00 | 146538.00 |
| au00auh040 |  | Vibrador de hormigón, eléctrico. | 1.000 | 0.00 | 0.00 |
| mo020 | h | Oficial de construcción. (mano de obra) | 1.498 | 38913.71 | 58292.74 |
| mo113 | h | Ayudante de construcción. (mano de obra) | 1.072 | 23803.13 | 25516.96 |
| % | % | Herramientas | 2 % | 812388.27 | 16247.77 |
|  |  | Costes directos |  |  | 828636.04 |
