# Desmontaje de bajante exterior vista de cobre, de 250 mm de diámetro máximo, con medios manuales, y carga manual sobre camión o contenedor

- Propiedad del archivo: CYPE INGENIEROS, S.A.
- Formato: FIEBDC-3/2002
- Ámbito geográfico: Paraguay
- Divisa: PYG
- Costes indirectos: 3.00 %
- Gastos generales: 13.00 %
- Beneficio industrial: 6.00 %
- IVA: 10.00 %

## D Demoliciones

### DI Instalaciones

#### DIS Instalaciones de desagües cloacales y pluviales

**DIS030** m Desmontaje de bajante exterior vista de cobre, de 250 mm de diámetro máximo, con medios manuales, y carga manual sobre camión o contenedor.
Desmontaje de bajante exterior vista de cobre, de 250 mm de diámetro máximo, con medios manuales, y carga manual sobre camión o contenedor.
Incluye: Desmontaje del elemento. Obturación de las conducciones conectadas al elemento. Retirada y acopio del material desmontado. Limpieza de los restos de obra. Carga manual del material desmontado y restos de obra sobre camión o contenedor.
Criterio de medición de proyecto: Longitud medida en proyección horizontal, según documentación gráfica de Proyecto.
Criterio de medición de obra: Se medirá, en proyección horizontal, la longitud realmente desmontada según especificaciones de Proyecto.
Criterio de valoración económica: El precio incluye el desmontaje del material de sujeción, de los accesorios y de las piezas especiales y la obturación de las conducciones conectadas al elemento.

| Código | Ud | Descripción | Rendimiento | Precio | Importe |
|---|---|---|---|---|---|
| mo113 | h | Ayudante de construcción. (mano de obra) | 0.166 | 23803.13 | 3951.32 |
| % | % | Herramientas | 2 % | 3951.32 | 79.03 |
|  |  | Costes directos |  |  | 4030.35 |
