# Desmontaje de toldo de de 3 a 6 m² de superficie

- Propiedad del archivo: CYPE INGENIEROS, S.A.
- Formato: FIEBDC-3/2002
- Ámbito geográfico: Paraguay
- Divisa: PYG
- Costes indirectos: 3.00 %
- Gastos generales: 13.00 %
- Beneficio industrial: 6.00 %
- IVA: 10.00 %

## D Demoliciones

### DL Carpintería, vidrios y protecciones solares

#### DLS Protecciones solares

**DLS010** Ud Desmontaje de toldo de de 3 a 6 m² de superficie, situado en fachada y fijado al paramento mediante atornillado, con medios manuales y recuperación del material para su posterior ubicación en otro emplazamiento, siendo el orden de ejecución del proceso inverso al de su instalación, sin deteriorar los elementos constructivos a los que está sujeto, y carga manual sobre camión o contenedor.
Desmontaje de toldo de de 3 a 6 m² de superficie, situado en fachada y fijado al paramento mediante atornillado, con medios manuales y recuperación del material para su posterior ubicación en otro emplazamiento, siendo el orden de ejecución del proceso inverso al de su instalación, sin deteriorar los elementos constructivos a los que está sujeto, y carga manual sobre camión o contenedor.
Incluye: Desmontaje del elemento. Clasificación y etiquetado. Acopio de los materiales a reutilizar. Carga manual del material a reutilizar sobre camión. Retirada y acopio de los restos de obra. Limpieza de los restos de obra. Carga manual de los restos de obra sobre camión o contenedor.
Criterio de medición de proyecto: Número de unidades previstas, según documentación gráfica de Proyecto.
Criterio de medición de obra: Se medirá el número de unidades realmente desmontadas según especificaciones de Proyecto.
Criterio de valoración económica: El precio incluye el desmontaje de los accesorios y de los elementos de fijación.

| Código | Ud | Descripción | Rendimiento | Precio | Importe |
|---|---|---|---|---|---|
| mo018 | h | Oficial cerrajero. (mano de obra) | 1.196 | 39458.70 | 47192.61 |
| mo059 | h | Medio oficial cerrajero. (mano de obra) | 1.196 | 24879.94 | 29756.41 |
| % | % | Herramientas | 2 % | 76949.02 | 1538.98 |
|  |  | Costes directos |  |  | 78488.00 |
