# Correa de madera aserrada de pino insigne (Pinus radiata)

- Propiedad del archivo: CYPE INGENIEROS, S.A.
- Formato: FIEBDC-3/2002
- Ámbito geográfico: Paraguay
- Divisa: PYG
- Costes indirectos: 3.00 %
- Gastos generales: 13.00 %
- Beneficio industrial: 6.00 %
- IVA: 10.00 %

## E Estructuras

### EM Madera

#### EMC Cerchas para cubiertas

**EMC030** m Correa de madera aserrada de pino insigne (Pinus radiata), de 10x20 cm de sección y hasta 5 m de longitud; clase resistente C24, protección de la madera con clase de penetración NP5 y NP6, trabajada en taller.
Correa de madera aserrada de pino insigne (Pinus radiata), acabado cepillado, de 10x20 cm de sección y hasta 5 m de longitud, para aplicaciones estructurales; clase resistente C24, protección frente a agentes bióticos que se corresponde con la clase de penetración NP5 y NP6 (en toda la albura y hasta 6 mm en el duramen expuesto). Incluso cortes, entalladuras para su correcto acoplamiento, nivelación y colocación de los elementos de atado y refuerzo. Trabajada en taller y colocada en obra.
Incluye: Replanteo de las correas sobre las cerchas. Presentación de las correas sobre las cerchas. Colocación y nivelación. Fijación a las cerchas.
Criterio de medición de proyecto: Longitud medida a ejes en proyección horizontal, según documentación gráfica de Proyecto, incluyendo las entregas.
Criterio de medición de obra: Se medirá, en proyección horizontal, a ejes, la longitud realmente ejecutada según especificaciones de Proyecto, incluyendo las entregas.

| Código | Ud | Descripción | Rendimiento | Precio | Importe |
|---|---|---|---|---|---|
| mt07mee020Fi | m | Correa de madera aserrada de pino insigne (Pinus radiata), acabado cepillado, de 10x20 cm de sección y hasta 5 m de longitud, para aplicaciones estructurales; clase resistente C24, protección frente a agentes bióticos que se corresponde con la clase de penetración NP5 y NP6 (en toda la albura y hasta 6 mm en el duramen expuesto), trabajada en taller. (material) | 1.000 | 55365.00 | 55365.00 |
| op00cla010 |  | Clavadora neumática. | 1.000 | 0.00 | 0.00 |
| op00cep010 |  | Garlopa. | 1.000 | 0.00 | 0.00 |
| mo048 | h | Oficial montador de estructura de madera. (mano de obra) | 0.146 | 36113.48 | 5272.57 |
| mo095 | h | Medio oficial montador de estructura de madera. (mano de obra) | 0.073 | 30437.68 | 2221.95 |
| % | % | Herramientas | 2 % | 62859.52 | 1257.19 |
|  |  | Costes directos |  |  | 64116.71 |
