# Goterón de acero galvanizado

- Propiedad del archivo: CYPE INGENIEROS, S.A.
- Formato: FIEBDC-3/2002
- Ámbito geográfico: Paraguay
- Divisa: PYG
- Costes indirectos: 3.00 %
- Gastos generales: 13.00 %
- Beneficio industrial: 6.00 %
- IVA: 10.00 %

## H Remates y ayudas

### HR Remates de fachada

#### HRA De acero galvanizado

**HRA010** m Goterón de acero galvanizado.
Goterón metálico, de chapa plegada de acero galvanizado, con un ángulo de inclinación de 10°, espesor 1 mm, desarrollo 700 mm y 7 pliegues, con goterón, para cubrición de muros; colocación con adhesivo bituminoso de aplicación en frío, sobre tablero estructural contrachapado atornillado a rastreles de madera; y sellado de las juntas entre piezas y, en su caso, de las uniones con los muros con sellador adhesivo monocomponente.
Incluye: Preparación de la superficie de apoyo. Preparación de la base y de los medios de fijación. Replanteo de las piezas. Corte de las piezas. Colocación y fijación de las piezas metálicas niveladas y aplomadas. Sellado de juntas y limpieza.
Criterio de medición de proyecto: Longitud medida a ejes, según documentación gráfica de Proyecto.
Criterio de medición de obra: Se medirá, a ejes, la longitud realmente ejecutada según especificaciones de Proyecto.

| Código | Ud | Descripción | Rendimiento | Precio | Importe |
|---|---|---|---|---|---|
| mt07mee203gf | m | Rastrel de 40x40 mm de sección, de madera de pino pinaster (Pinus pinaster), tratada en autoclave, con clase de uso 4, acabado cepillado, con humedad inferior al 20%. (material) | 1.000 | 10497.00 | 10497.00 |
| mt07mee203ge | m | Rastrel de 40x10 mm de sección, de madera de pino pinaster (Pinus pinaster), tratada en autoclave, con clase de uso 4, acabado cepillado, con humedad inferior al 20%. (material) | 1.000 | 6669.00 | 6669.00 |
| mt07tdm060a | m² | Tablero estructural contrachapado de madera de pino insigne (Pinus radiata), para uso exterior, de 15 mm de espesor, con bordes canteados, Euroclase D-s2, d0 de reacción al fuego, emisión de formaldehído menor o igual a 0,124 mg/m³ de aire. (material) | 0.550 | 86879.00 | 47783.45 |
| mt13blw131 | Ud | Tornillo para sujeción de elementos de madera. (material) | 6.000 | 694.00 | 4164.00 |
| mt20wwr010 | kg | Adhesivo bituminoso de aplicación en frío, para chapas metálicas. (material) | 0.550 | 62588.00 | 34423.40 |
| mt20ame020oe | m | Goterón metálico, de chapa plegada de acero galvanizado, con un ángulo de inclinación de 10°, espesor 1 mm, desarrollo 700 mm y 7 pliegues, con goterón, para cubrición de muros. (material) | 1.000 | 82393.00 | 82393.00 |
| mt22www010d | Ud | Cartucho de 290 ml de sellador adhesivo monocomponente, neutro, superelástico, a base de polímero MS, color transparente, con resistencia a la intemperie y a los rayos UV y elongación hasta rotura 750%. (material) | 0.200 | 33170.00 | 6634.00 |
| op00ciz010 |  | Cizalla. | 1.000 | 0.00 | 0.00 |
| mo018 | h | Oficial cerrajero. (mano de obra) | 0.160 | 67613.60 | 10818.18 |
| mo059 | h | Medio oficial cerrajero. (mano de obra) | 0.080 | 42870.59 | 3429.65 |
| % | % | Herramientas | 2 % | 206811.68 | 4136.23 |
|  |  | Costes directos |  |  | 210947.91 |
