# Separador hidráulico

- Propiedad del archivo: CYPE INGENIEROS, S.A.
- Formato: FIEBDC-3/2002
- Ámbito geográfico: Paraguay
- Divisa: PYG
- Costes indirectos: 3.00 %
- Gastos generales: 13.00 %
- Beneficio industrial: 6.00 %
- IVA: 10.00 %

## I Instalaciones

### IC Calefacción, refrigeración, climatización y agua caliente sanitaria

#### ICS Sistemas de conducción de agua

**ICS120** Ud Separador hidráulico.
Separador hidráulico para ser instalado en instalaciones de calefacción o refrigeración donde haya instalada una bomba de circulación principal y dos o más bombas de circulación secundarias, diámetro nominal 2", para un caudal máximo recomendado de 6,5 m³/h, compuesto de un cuerpo central con cuatro conexiones laterales para la conexión al circuito primario y al circuito secundario, purgador de aire y carcasa de polipropileno expandido para aislamiento térmico, con soporte para fijación mural.
Incluye: Replanteo. Colocación. Conexionado y comprobación de su correcto funcionamiento.
Criterio de medición de proyecto: Número de unidades previstas, según documentación gráfica de Proyecto.
Criterio de medición de obra: Se medirá el número de unidades realmente ejecutadas según especificaciones de Proyecto.

| Código | Ud | Descripción | Rendimiento | Precio | Importe |
|---|---|---|---|---|---|
| mt38alb670d | Ud | Separador hidráulico para ser instalado en instalaciones de calefacción o refrigeración donde haya instalada una bomba de circulación principal y dos o más bombas de circulación secundarias, diámetro nominal 2", para un caudal máximo recomendado de 6,5 m³/h, compuesto de un cuerpo central con cuatro conexiones laterales para la conexión al circuito primario y al circuito secundario, purgador de aire y carcasa de polipropileno expandido para aislamiento térmico. (material) | 1.000 | 8606369.00 | 8606369.00 |
| mt38alb671d | Ud | Soporte para fijación mural, para separador hidráulico de 2" de diámetro nominal, con tornillería. (material) | 1.000 | 199950.00 | 199950.00 |
| mo011 | h | Oficial montador. (mano de obra) | 0.229 | 68578.53 | 15704.48 |
| mo080 | h | Medio oficial montador. (mano de obra) | 0.229 | 42789.48 | 9798.79 |
| % | % | Herramientas | 2 % | 8831822.27 | 176636.45 |
|  |  | Costes directos |  |  | 9008458.72 |
