# Equipo agua-agua, bomba de calor, para producción de agua caliente sanitaria, calefacción y refrigeración

- Propiedad del archivo: CYPE INGENIEROS, S.A.
- Formato: FIEBDC-3/2002
- Ámbito geográfico: Paraguay
- Divisa: PYG
- Costes indirectos: 3.00 %
- Gastos generales: 13.00 %
- Beneficio industrial: 6.00 %
- IVA: 10.00 %

## I Instalaciones

### IC Calefacción, refrigeración, climatización y agua caliente sanitaria

#### ICV Unidades centralizadas para calefacción, refrigeración, climatización y agua caliente sanitaria

**ICV163** Ud Equipo agua-agua, bomba de calor, para producción de agua caliente sanitaria, calefacción y refrigeración.
Bomba de calor reversible agua-agua, clase de eficiencia energética A+++, potencia calorífica nominal 10 kW, COP 5,2, potencia frigorífica nominal 9,4 kW, EER 4,7, presión sonora 40 dBA, dimensiones 1183x595x600 mm, peso 168 kg, alimentación trifásica a 400 V, con temperatura de impulsión de hasta 65°C, circuito refrigerante con inyección de vapor EVI de alto rendimiento, válvula de 4 vías para inversión de ciclo, intercambiadores de placas de acero inoxidable de alta capacidad con inyección de líquido, refrigerante R-410A, calefacción eléctrica adicional de potencia configurable hasta 9 kW, sistema de control, con control de la temperatura con sonda exterior, display digital, por cable, programación diaria y semanal, para control de varios circuitos de calefacción con módulos y termostatos adicionales, y módulo hidráulico con intercambiador de placas, para el aprovechamiento energético del pozo de aguas subterráneas, y bombas de circulación de alta eficiencia. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42vai053ha | Ud | Bomba de calor reversible agua-agua, clase de eficiencia energética A+++, potencia calorífica nominal 10 kW, COP 5,2, potencia frigorífica nominal 9,4 kW, EER 4,7, presión sonora 40 dBA, dimensiones 1183x595x600 mm, peso 168 kg, alimentación trifásica a 400 V, con temperatura de impulsión de hasta 65°C, circuito refrigerante con inyección de vapor EVI de alto rendimiento, válvula de 4 vías para inversión de ciclo, intercambiadores de placas de acero inoxidable de alta capacidad con inyección de líquido, refrigerante R-410A, calefacción eléctrica adicional de potencia configurable hasta 9 kW, sistema de control, con control de la temperatura con sonda exterior, display digital, por cable, programación diaria y semanal, para control de varios circuitos de calefacción con módulos y termostatos adicionales, y módulo hidráulico con intercambiador de placas, para el aprovechamiento energético del pozo de aguas subterráneas, y bombas de circulación de alta eficiencia. (material) | 1.000 | 142439349.00 | 142439349.00 |
| mt42eco100fk | Ud | Interacumulador de agua caliente sanitaria de acero inoxidable AISI 316, de 1000 litros de capacidad, clase de eficiencia energética C, de 930 mm de diámetro exterior, 2058 mm de altura total, 8 bar de presión de trabajo, con serpentín espiral corrugado flexible de 8,3 m² de superficie de intercambio, aislamiento térmico de espuma rígida de poliuretano inyectado libre de HCFC y acabado exterior con forro de PVC semirrígido. (material) | 1.000 | 70170532.00 | 70170532.00 |
| mt37www060f | Ud | Filtro retenedor de residuos de latón, con tamiz de acero inoxidable con perforaciones de 0,5 mm de diámetro, con rosca de 1 1/4", para una presión máxima de trabajo de 16 bar y una temperatura máxima de 110°C. (material) | 1.000 | 186881.00 | 186881.00 |
| mt37www050e | Ud | Manguito antivibración, de goma, con rosca de 1 1/4", para una presión máxima de trabajo de 10 bar. (material) | 4.000 | 372061.00 | 1488244.00 |
| mt42www050 | Ud | Termómetro bimetálico, diámetro de esfera de 100 mm, con toma vertical, con vaina de 1/2", escala de temperatura de 0 a 120°C. (material) | 1.000 | 547531.00 | 547531.00 |
| mt37sve010d | Ud | Válvula de esfera de latón niquelado para roscar de 1". (material) | 2.000 | 121659.00 | 243318.00 |
| mt37sve010e | Ud | Válvula de esfera de latón niquelado para roscar de 1 1/4". (material) | 4.000 | 167973.00 | 671892.00 |
| mo005 | h | Oficial instalador de aire acondicionado. (mano de obra) | 10.299 | 59417.05 | 611936.20 |
| mo104 | h | Medio oficial instalador de aire acondicionado. (mano de obra) | 10.299 | 37007.36 | 381138.80 |
| % | % | Herramientas | 2 % | 216740822.00 | 4334816.44 |
|  |  | Costes directos |  |  | 221075638.44 |
