# Equipo aire-agua, bomba de calor aerotérmica, para producción de agua caliente sanitaria

- Propiedad del archivo: CYPE INGENIEROS, S.A.
- Formato: FIEBDC-3/2002
- Ámbito geográfico: Paraguay
- Divisa: PYG
- Costes indirectos: 3.00 %
- Gastos generales: 13.00 %
- Beneficio industrial: 6.00 %
- IVA: 10.00 %

## I Instalaciones

### IC Calefacción, refrigeración, climatización y agua caliente sanitaria

#### ICV Unidades centralizadas para calefacción, refrigeración, climatización y agua caliente sanitaria

**ICV057** Ud Equipo aire-agua, bomba de calor aerotérmica, para producción de agua caliente sanitaria.
Equipo aire-agua, bomba de calor aerotérmica, para producción de agua caliente sanitaria, formado por una unidad exterior bomba de calor, para gas R-410A, con compresor swing con control Inverter, COP 4,3, presión sonora en modo normal/silencioso: 47/44 dBA, dimensiones 550x765x285 mm, peso 35 kg, alimentación monofásica (230V/50Hz), diámetro de conexión de la tubería de gas 3/8", diámetro de conexión de la tubería de líquido 1/4", rango de funcionamiento de temperatura del aire exterior en producción de agua caliente sanitaria, en combinación con unidad interior, desde -15 hasta 35°C, longitud máxima de tubería frigorífica 20 m, diferencia máxima de altura con la unidad interior 15 m y una unidad interior, para producción de agua caliente sanitaria, para gas R-410A, capacidad del depósito 294 l, dimensiones 1775x595x615 mm, peso 70 kg, clase de eficiencia energética A+, perfil de consumo L, resistencia eléctrica de apoyo de 2 kW, interfaz de usuario integrada en el frontal, aislamiento térmico de espuma de poliuretano, intercambiador de calor de acero inoxidable de 29 l, resistencia eléctrica de apoyo de 2 kW, temperatura máxima del agua 75°C, presión máxima del agua 6 bar, rango de temperatura de salida de agua caliente sanitaria desde 25 hasta 55°C. Incluso elementos antivibratorios de suelo. Totalmente montado, conexionado y puesto en marcha por la empresa instaladora para la comprobación de su correcto funcionamiento.
Incluye: Replanteo del equipo. Colocación y fijación del equipo y sus accesorios. Conexionado con las redes de conducción de agua, eléctrica y de recogida de condensados. Puesta en marcha.
Criterio de medición de proyecto: Número de unidades previstas, según documentación gráfica de Proyecto.
Criterio de medición de obra: Se medirá el número de unidades realmente ejecutadas según especificaciones de Proyecto.

| Código | Ud | Descripción | Rendimiento | Precio | Importe |
|---|---|---|---|---|---|
| mt42dai330a | Ud | Unidad exterior bomba de calor, para gas R-410A, con compresor swing con control Inverter, COP 4,3, presión sonora en modo normal/silencioso: 47/44 dBA, dimensiones 550x765x285 mm, peso 35 kg, alimentación monofásica (230V/50Hz), diámetro de conexión de la tubería de gas 3/8", diámetro de conexión de la tubería de líquido 1/4", rango de funcionamiento de temperatura del aire exterior en producción de agua caliente sanitaria, en combinación con unidad interior, desde -15 hasta 35°C, longitud máxima de tubería frigorífica 20 m, diferencia máxima de altura con la unidad interior 15 m. (material) | 1.000 | 8792117.00 | 8792117.00 |
| mt42dai331a | Ud | Unidad interior, para producción de agua caliente sanitaria, para gas R-410A, capacidad del depósito 294 l, dimensiones 1775x595x615 mm, peso 70 kg, clase de eficiencia energética A+, perfil de consumo L, resistencia eléctrica de apoyo de 2 kW, interfaz de usuario integrada en el frontal, aislamiento térmico de espuma de poliuretano, intercambiador de calor de acero inoxidable de 29 l, resistencia eléctrica de apoyo de 2 kW, temperatura máxima del agua 75°C, presión máxima del agua 6 bar, rango de temperatura de salida de agua caliente sanitaria desde 25 hasta 55°C. (material) | 1.000 | 23626306.00 | 23626306.00 |
| mt42www080 | Ud | Kit de amortiguadores antivibración de suelo, formado por cuatro amortiguadores de caucho, con sus tornillos, tuercas y arandelas correspondientes. (material) | 1.000 | 82352.00 | 82352.00 |
| mo005 | h | Oficial instalador de aire acondicionado. (mano de obra) | 2.289 | 68578.53 | 156976.26 |
| mo104 | h | Medio oficial instalador de aire acondicionado. (mano de obra) | 2.289 | 42707.99 | 97758.59 |
| % | % | Herramientas | 2 % | 32755509.85 | 655110.20 |
|  |  | Costes directos |  |  | 33410620.05 |
