# Puertas de exterior de panel macizo decorado, realizado a base de espuma de PVC rígido y estructura celular uniforme, de una hoja abatible, dimensiones 900x2100 mm, y premarco

- Propiedad del archivo: CYPE INGENIEROS, S.A.
- Formato: FIEBDC-3/2002
- Ámbito geográfico: Paraguay
- Costes indirectos: 3.00 %
- Gastos generales: 13.00 %
- Beneficio industrial: 6.00 %
- IVA: 10.00 %

## L Carpintería, placares, vidrios y protecciones solares

### LP Puertas

#### LPC De PVC

**LPC030** Ud Puertas de exterior de panel macizo decorado, realizado a base de espuma de PVC rígido y estructura celular uniforme, de una hoja abatible, dimensiones 900x2100 mm, y premarco.
Suministro y montaje de puertas de exterior de panel macizo decorado, realizado a base de espuma de PVC rígido y estructura celular uniforme, de una hoja abatible, dimensiones 900x2100 mm, color blanco, incluso premarco de acero galvanizado con garras de anclaje a obra, cerradura de seguridad, herrajes, espuma de poliuretano para relleno de la holgura entre marco y muro, sellado perimetral de juntas por medio de un cordón de silicona neutra y ajuste final en obra. Elaborada en taller, con clasificación a la permeabilidad al aire, a la estanqueidad al agua y a la resistencia a la carga del viento. Totalmente montada y probada.
Incluye: Colocación del premarco. Colocación de la puerta. Ajuste final de la hoja. Sellado de juntas perimetrales.
Criterio de medición de proyecto: Número de unidades previstas, según documentación gráfica de Proyecto.
Criterio de medición de obra: Se medirá el número de unidades realmente ejecutadas según especificaciones de Proyecto.

| Código | Ud | Descripción | Rendimiento | Precio | Importe |
|---|---|---|---|---|---|
| mt24paa010aa | Ud | Puertas de exterior de panel macizo decorado, realizado a base de espuma de PVC rígido y estructura celular uniforme, de una hoja abatible, dimensiones 900x2100 mm, color blanco. (material) | 1.000 | 938.60 | 938.60 |
| mt26pec015b | Ud | Premarco de acero galvanizado, para puerta de exterior de PVC de una hoja, con garras de anclaje a obra. (material) | 1.000 | 61.77 | 61.77 |
| mt13blw110a | Ud | Aerosol con 750 cm³ de espuma de poliuretano, de 25 kg/m³ de densidad, 150% de expansión, 18 N/cm² de resistencia a tracción y 20 N/cm² de resistencia a flexión, conductividad térmica 0,04 W/(mK), estable de -40°C a 100°C; aplicable con pistola. (material) | 0.100 | 7.99 | 0.80 |
| mt15sja100 | Ud | Cartucho de masilla de silicona neutra. (material) | 0.200 | 3.87 | 0.77 |
| op00ato010 |  | Atornillador. | 1.000 | 0.00 | 0.00 |
| mo020 | h | Oficial de construcción. (mano de obra) | 0.562 | 4.02 | 2.26 |
| mo113 | h | Ayudante de construcción. (mano de obra) | 0.562 | 2.44 | 1.37 |
| mo018 | h | Oficial cerrajero. (mano de obra) | 0.562 | 4.08 | 2.29 |
| mo059 | h | Medio oficial cerrajero. (mano de obra) | 0.281 | 2.55 | 0.72 |
| % | % | Herramientas | 2 % | 1008.58 | 20.17 |
|  |  | Costes directos |  |  | 1028.75 |
