# Capa adicional de refuerzo para sistema ETICS

- Propiedad del archivo: CYPE INGENIEROS, S.A.
- Formato: FIEBDC-3/2002
- Ámbito geográfico: Paraguay
- Divisa: PYG
- Costes indirectos: 3.00 %
- Gastos generales: 13.00 %
- Beneficio industrial: 6.00 %
- IVA: 10.00 %

## N Aislamientos e impermeabilizaciones

### NA Aislamientos térmicos

#### NAS Sistemas ETICS de aislamiento exterior de fachadas

**NAS004** m² Capa adicional de refuerzo para sistema ETICS, mediante la aplicación de una capa de mortero de 2 mm de espesor mínimo, aplicado manualmente, armado con malla de fibra de vidrio, antiálcalis, de 5x4 mm de luz de malla, de 0,6 mm de espesor y de 160 g/m² de masa superficial, superpuesta 10 cm; aplicada en zonas susceptibles de impacto desde el arranque del sistema, sobre el panel aislante y antes de la capa de regularización.
Capa adicional de refuerzo para sistema ETICS, mediante la aplicación de una capa de mortero de 2 mm de espesor mínimo, aplicado manualmente, armado con malla de fibra de vidrio, antiálcalis, de 5x4 mm de luz de malla, de 0,6 mm de espesor y de 160 g/m² de masa superficial, superpuesta 10 cm; aplicada en zonas susceptibles de impacto desde el arranque del sistema, sobre el panel aislante y antes de la capa de regularización.
Incluye: Aplicación de una primera capa de mortero sobre el panel aislante. Colocación de la malla de refuerzo. Aplicación de una segunda capa de mortero sobre la malla de refuerzo. Resolución de los puntos singulares.
Criterio de medición de proyecto: Superficie medida según documentación gráfica de Proyecto, deduciendo los huecos de superficie mayor de 1 m², añadiendo a cambio la superficie de la parte interior del hueco, correspondiente al desarrollo de jambas y dinteles.
Criterio de medición de obra: Se medirá la superficie realmente ejecutada según especificaciones de Proyecto, deduciendo los huecos de superficie mayor de 1 m², añadiendo a cambio la superficie de la parte interior del hueco, correspondiente al desarrollo de jambas y dinteles.
Criterio de valoración económica: El precio incluye la ejecución de remates en los encuentros con paramentos, revestimientos u otros elementos recibidos en su superficie.

| Código | Ud | Descripción | Rendimiento | Precio | Importe |
|---|---|---|---|---|---|
| mt28mop030g | kg | Mortero compuesto de cemento blanco, cal aérea, agregados livianos, agregados calizos seleccionados, fibras naturales, aditivos y resinas en polvo, impermeable al agua de lluvia, permeable al vapor de agua y con resistencia al envejecimiento, para aplicar con llana, para adherir los paneles aislantes y como capa base, previo amasado con agua. (material) | 2.700 | 5696.00 | 15379.20 |
| mt28mop050a | m² | Malla de fibra de vidrio, antiálcalis, de 5x4 mm de luz de malla, de 0,6 mm de espesor, de 160 g/m² de masa superficial y de 1x50 m, para armar morteros. (material) | 1.100 | 8762.00 | 9638.20 |
| mo039 | h | Oficial revocador. (mano de obra) | 0.116 | 38913.71 | 4513.99 |
| mo079 | h | Medio oficial revocador. (mano de obra) | 0.116 | 24808.95 | 2877.84 |
| % | % | Herramientas | 2 % | 32409.23 | 648.18 |
|  |  | Costes directos |  |  | 33057.41 |
