# Amortiguador metálico de muelle, de 195x82x127 mm y 350 kg de carga máxima, montado en suelo, bancada o estructura

- Propiedad del archivo: CYPE INGENIEROS, S.A.
- Formato: FIEBDC-3/2002
- Ámbito geográfico: Paraguay
- Divisa: PYG
- Costes indirectos: 3.00 %
- Gastos generales: 13.00 %
- Beneficio industrial: 6.00 %
- IVA: 10.00 %

## N Aislamientos e impermeabilizaciones

### NB Aislamientos acústicos

#### NBI Amortiguadores y elementos antivibración

**NBI030** Ud Amortiguador metálico de muelle, de 195x82x127 mm y 350 kg de carga máxima, montado en suelo, bancada o estructura.
Amortiguador metálico de muelle, de 195x82x127 mm, de 150 kg de carga mínima y 350 kg de carga máxima, formado por muelle de acero de alta resistencia acabado con pintura epoxi color azul, cazoletas metálicas adheridas mediante doble sistema de seguridad por pilotes internos y masilla viscoelástica, pieza interna de polietileno y base metálica en ambos extremos con orificios abiertos, montado en suelo, bancada o estructura. Incluso accesorios de montaje. Totalmente montado.
Incluye: Replanteo. Colocación del amortiguador.
Criterio de medición de proyecto: Número de unidades previstas, según documentación gráfica de Proyecto.
Criterio de medición de obra: Se medirá el número de unidades realmente ejecutadas según especificaciones de Proyecto.

| Código | Ud | Descripción | Rendimiento | Precio | Importe |
|---|---|---|---|---|---|
| mt16avg040j | Ud | Amortiguador metálico de muelle, de 195x82x127 mm, de 150 kg de carga mínima y 350 kg de carga máxima, formado por muelle de acero de alta resistencia acabado con pintura epoxi color azul, cazoletas metálicas adheridas mediante doble sistema de seguridad por pilotes internos y masilla viscoelástica, pieza interna de polietileno y base metálica en ambos extremos con orificios abiertos, para montar en suelo, bancada o estructura. (material) | 1.000 | 143030.00 | 143030.00 |
| mo011 | h | Oficial montador. (mano de obra) | 0.112 | 35544.86 | 3981.02 |
| mo080 | h | Medio oficial montador. (mano de obra) | 0.112 | 28990.83 | 3246.97 |
| % | % | Herramientas | 2 % | 150257.99 | 3005.16 |
|  |  | Costes directos |  |  | 153263.15 |
