# Sellado de juntas de movimiento con banda de refuerzo flexible, de 125 mm de ancho, fijada al soporte mediante adhesivo bicomponente

- Propiedad del archivo: CYPE INGENIEROS, S.A.
- Formato: FIEBDC-3/2002
- Ámbito geográfico: Paraguay
- Divisa: PYG
- Costes indirectos: 3.00 %
- Gastos generales: 13.00 %
- Beneficio industrial: 6.00 %
- IVA: 10.00 %

## N Aislamientos e impermeabilizaciones

### NI Impermeabilizaciones

#### NIJ Juntas

**NIJ060** m Sellado de juntas de movimiento con banda de refuerzo flexible, de 125 mm de ancho, fijada al soporte mediante adhesivo bicomponente.
Sellado de juntas de movimiento con banda de refuerzo flexible, de 125 mm de ancho y 0,3 mm de espesor, fijada al soporte mediante adhesivo bicomponente, aplicado con llana. Incluso parte proporcional de preparación del soporte.
Incluye: Preparación del soporte. Aplicación del adhesivo. Colocación de la banda.
Criterio de medición de proyecto: Longitud medida según documentación gráfica de Proyecto.
Criterio de medición de obra: Se medirá la longitud realmente ejecutada según especificaciones de Proyecto.

| Código | Ud | Descripción | Rendimiento | Precio | Importe |
|---|---|---|---|---|---|
| mt15res060a | kg | Adhesivo bicomponente, a base de una dispersión acrílica sin disolventes y polvo de cemento, para el sellado de juntas. (material) | 0.250 | 69172.00 | 17293.00 |
| mt15res030a | m | Banda de refuerzo flexible, de 125 mm de ancho y 0,3 mm de espesor, para sellado de juntas de movimiento, suministrada en rollos de 30 m de longitud. (material) | 1.100 | 41567.00 | 45723.70 |
| mo032 | h | Oficial instalador de materiales impermeabilizantes. (mano de obra) | 0.224 | 34388.10 | 7702.93 |
| mo070 | h | Medio oficial instalador de materiales impermeabilizantes. (mano de obra) | 0.224 | 28990.83 | 6493.95 |
| % | % | Herramientas | 2 % | 77213.58 | 1544.27 |
|  |  | Costes directos |  |  | 78757.85 |
