# Borde lateral de cubierta con piezas cerámicas

- Propiedad del archivo: CYPE INGENIEROS, S.A.
- Formato: FIEBDC-3/2002
- Ámbito geográfico: Paraguay
- Divisa: PYG
- Costes indirectos: 3.00 %
- Gastos generales: 13.00 %
- Beneficio industrial: 6.00 %
- IVA: 10.00 %

## Q Cubiertas

### QR Remates

#### QRB Borde lateral

**QRB020** m Borde lateral de cubierta con piezas cerámicas.
Borde lateral de cubierta con remates laterales cerámicos, color rojo, para tejas curvas, asentados con mortero de cemento, confeccionado en obra, dosaje 1:6. Incluso solapes.
Incluye: Colocación de las tejas con mortero.
Criterio de medición de proyecto: Longitud medida según documentación gráfica de Proyecto.
Criterio de medición de obra: Se medirá la longitud realmente ejecutada según especificaciones de Proyecto.

| Código | Ud | Descripción | Rendimiento | Precio | Importe |
|---|---|---|---|---|---|
| mt13tac012a | Ud | Remate lateral cerámico, color rojo, para tejas curvas. (material) | 2.700 | 15803.00 | 42668.10 |
| mt08aaa010a | m³ | Agua. (material) | 0.006 | 8835.00 | 53.01 |
| mt01arg005a | t | Arena de cantera, para mortero preparado en obra. (material) | 0.049 | 101654.00 | 4981.05 |
| mt08cem000p | kg | Cemento gris en bolsas. (material) | 7.500 | 1131.00 | 8482.50 |
| mq06hor010 | h | Hormigonera. (maquinaria) | 0.021 | 9984.00 | 209.66 |
| mo020 | h | Oficial de construcción. (mano de obra) | 0.206 | 51517.94 | 10612.70 |
| mo113 | h | Ayudante de construcción. (mano de obra) | 0.309 | 31741.30 | 9808.06 |
| % | % | Herramientas | 2 % | 76815.08 | 1536.30 |
|  |  | Costes directos |  |  | 78351.38 |
