# Forrado de ductos de instalaciones en cubierta inclinada, mediante mampostería de ladrillo cerámico hueco para revestir, de 0,25 m² de sección y 1 m de altura

- Propiedad del archivo: CYPE INGENIEROS, S.A.
- Formato: FIEBDC-3/2002
- Ámbito geográfico: Paraguay
- Divisa: PYG
- Costes indirectos: 3.00 %
- Gastos generales: 13.00 %
- Beneficio industrial: 6.00 %
- IVA: 10.00 %

## Q Cubiertas

### QR Remates

#### QRF Forrados

**QRF020** Ud Forrado de ductos de instalaciones en cubierta inclinada, mediante mampostería de ladrillo cerámico hueco para revestir, de 0,25 m² de sección y 1 m de altura.
Formación de mampostería de ladrillo cerámico hueco para revestir, de 0,25 m² de sección y 1 m de altura, recibida y enfoscada exteriormente con mortero de cemento, confeccionado en obra, dosaje 1:6, para forrado de ductos de instalaciones situados en cubierta inclinada. Incluso parte proporcional de mermas y roturas, bordes endentados y ejecución de encuentros y puntos singulares.
Incluye: Replanteo y trazado en la losa de los tabiques a realizar. Colocación y aplomado de miras de referencia. Colocación de los ladrillos, previamente humedecidos, por hiladas enteras. Repaso de juntas y limpieza. Revoque de la superficie.
Criterio de medición de proyecto: Número de unidades previstas, según documentación gráfica de Proyecto.
Criterio de medición de obra: Se medirá el número de unidades realmente ejecutadas según especificaciones de Proyecto.

| Código | Ud | Descripción | Rendimiento | Precio | Importe |
|---|---|---|---|---|---|
| mt04lvc010d | Ud | Ladrillo cerámico hueco triple, para revestir, 24x11,5x11,5 cm, densidad 780 kg/m³. (material) | 70.000 | 897.00 | 62790.00 |
| mt08aaa010a | m³ | Agua. (material) | 0.020 | 8212.00 | 164.24 |
| mt01arg005a | t | Arena de cantera, para mortero preparado en obra. (material) | 0.112 | 94349.00 | 10567.09 |
| mt08cem000p | kg | Cemento gris en bolsas. (material) | 17.200 | 1051.00 | 18077.20 |
| mq06hor010 | h | Hormigonera. (maquinaria) | 0.048 | 7895.35 | 378.98 |
| op00amo010 |  | Amoladora o radial. | 1.000 | 0.00 | 0.00 |
| mo020 | h | Oficial de construcción. (mano de obra) | 1.463 | 38913.71 | 56930.76 |
| mo077 | h | Medio oficial de construcción. (mano de obra) | 1.370 | 24808.95 | 33988.26 |
| % | % | Herramientas | 2 % | 182896.53 | 3657.93 |
|  |  | Costes directos |  |  | 186554.46 |
