# Chapado de paramentos de hasta 3 m de altura, con piezas irregulares de pizarra, de entre 2 y 3 cm de espesor, recibidas con mortero bastardo de cemento CEM II/A-P 32,5 R, cal y arena, M-5

- Propiedad del archivo: CYPE INGENIEROS, S.A.
- Formato: FIEBDC-3/2002
- Ámbito geográfico: Paraguay
- Costes indirectos: 3.00 %
- Gastos generales: 13.00 %
- Beneficio industrial: 6.00 %
- IVA: 10.00 %

## R Revestimientos y trasdosados

### RC Chapados y aplacados

#### RCP Piedras naturales

**RCP012** m² Chapado de paramentos de hasta 3 m de altura, con piezas irregulares de pizarra, de entre 2 y 3 cm de espesor, recibidas con mortero bastardo de cemento CEM II/A-P 32,5 R, cal y arena, M-5.
Suministro y colocación de chapado en paramento vertical, de hasta 3 m de altura, con piezas irregulares de pizarra, de entre 2 y 3 cm de espesor, acabado natural, recibidas con mortero bastardo de cemento CEM II/A-P 32,5 R, cal y arena, M-5 y rejuntadas con el mismo material. Incluso parte proporcional de preparación previa de las piedras y del paramento soporte y limpieza final.
Incluye: Preparación de la superficie soporte. Preparación de las piezas. Colocación de las piezas. Rejuntado. Limpieza.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt19cir010b | m² | Piezas irregulares de pizarra, de entre 2 y 3 cm de espesor, acabado natural. (material) | 1.000 | 30.77 | 30.77 |
| mt09mor020b | m³ | Mortero bastardo de cemento CEM II/A-P 32,5 R, cal y arena, tipo M-5, confeccionado en obra con 250 kg/m³ de cemento y una proporción en volumen 1:1:7. (material) | 0.030 | 112.64 | 3.38 |
| op00sie030 |  | Sierra de disco de diamante, para mesa de trabajo, de corte húmedo. | 1.000 | 0.00 | 0.00 |
| op00tal010 |  | Taladro. | 1.000 | 0.00 | 0.00 |
| mo022 | h | Oficial colocador de revestimientos de piedra. (mano de obra) | 1.349 | 4.00 | 5.40 |
| mo060 | h | Medio oficial colocador de revestimientos de piedra. (mano de obra) | 1.349 | 2.53 | 3.41 |
| % | % | Costes directos complementarios | 2 % | 42.96 | 0.86 |
|  |  | Costes directos |  |  | 43.82 |
