# Solera ventilada de hormigón armado de 20+4 cm de canto

- Propiedad del archivo: CYPE INGENIEROS, S.A.
- Formato: FIEBDC-3/2002
- Ámbito geográfico: Paraguay
- Divisa: PYG
- Costes indirectos: 3.00 %
- Gastos generales: 13.00 %
- Beneficio industrial: 6.00 %
- IVA: 10.00 %

**ANS020** m² Solera ventilada de hormigón armado de 20+4 cm de canto, sobre encofrado perdido de módulos de polipropileno reciclado, realizada con hormigón fck 250, HA-25/B/9,5/IIa elaborado en planta, y vaciado con bomba, y armadura secundaria de distribución ensamblada "in situ" ø 6 c/10 - ø 6 c/10 de acero AP 500, con varillas conformadas longitudinales de 6 mm de diámetro cada 10 cm y varillas conformadas transversales de 6 mm de diámetro cada 10 cm como armadura de reparto, colocada sobre separadores homologados en capa de compresión de 4 cm de espesor; con juntas de retracción de 5 mm de espesor, mediante corte con disco de diamante; apoyado todo ello sobre base de hormigón de sello. Incluso panel de poliestireno expandido de 3 cm de espesor, para la ejecución de juntas de dilatación.
Solera ventilada de hormigón armado de 20+4 cm de canto, sobre encofrado perdido de módulos de polipropileno reciclado, realizada con hormigón fck 250, HA-25/B/9,5/IIa elaborado en planta, y vaciado con bomba, y armadura secundaria de distribución ensamblada "in situ" ø 6 c/10 - ø 6 c/10 de acero AP 500, con varillas conformadas longitudinales de 6 mm de diámetro cada 10 cm y varillas conformadas transversales de 6 mm de diámetro cada 10 cm como armadura de reparto, colocada sobre separadores homologados en capa de compresión de 4 cm de espesor; con juntas de retracción de 5 mm de espesor, mediante corte con disco de diamante; apoyado todo ello sobre base de hormigón de sello. Incluso panel de poliestireno expandido de 3 cm de espesor, para la ejecución de juntas de dilatación.
Incluye: Replanteo de las piezas. Corte de las piezas. Colocación y montaje de las piezas. Resolución de encuentros. Realización de los orificios de paso de instalaciones. Colocación de los elementos para paso de instalaciones. Colocación de la armadura secundaria de distribución. Vaciado, extendido y vibrado del hormigón. Regleado y nivelación de la capa de compresión. Curado del hormigón. Replanteo de las juntas de retracción. Corte del hormigón. Limpieza final de las juntas de retracción.
Criterio de medición de proyecto: Superficie medida según documentación gráfica de Proyecto.
Criterio de medición de obra: Se medirá la superficie realmente ejecutada según especificaciones de Proyecto, sin deducir la superficie ocupada por los pilares situados dentro de su perímetro.
Criterio de valoración económica: El precio no incluye la capa de hormigón de sello.

| Código | Ud | Descripción | Rendimiento | Precio | Importe |
|---|---|---|---|---|---|
| mt07cid010j | m² | Encofrado perdido de módulos de polipropileno reciclado, de 50x50x20 cm, para soleras y losas sanitarias ventiladas. (material) | 1.050 | 52983.00 | 55632.15 |
| mt07aco130b | kg | Acero en varillas corrugadas AP 500, según NP 4007 99, de varios diámetros. (material) | 2.000 | 5531.00 | 11062.00 |
| mt08var050 | kg | Alambre galvanizado para atar, de 1,30 mm de diámetro. (material) | 0.010 | 6022.00 | 60.22 |
| mt07ame141aaa1 | m² | Armadura secundaria de distribución ensamblada "in situ" ø 6 c/10 - ø 6 c/10 de acero AP 500, según NP 4007 99, con varillas conformadas longitudinales de 6 mm de diámetro cada 10 cm y varillas conformadas transversales de 6 mm de diámetro cada 10 cm. (material) | 1.100 | 24557.00 | 27012.70 |
| mt10haf130bgpg | m³ | Hormigón fck 250, bombeable, tipo HA-25/B/9,5/IIa según EHE-08, elaborado en planta. (material) | 0.097 | 800911.00 | 77688.37 |
| mt07aco020o | Ud | Separador homologado para armadura secundaria de distribución. (material) | 1.000 | 423.00 | 423.00 |
| mt16pea020c | m² | Panel rígido de poliestireno expandido, mecanizado lateral recto, de 30 mm de espesor, resistencia térmica 0,8 m²K/W, conductividad térmica 0,036 W/(mK), para junta de dilatación. (material) | 0.092 | 16831.00 | 1548.45 |
| mq06vib020 | h | Regla vibrante de 3 m. (maquinaria) | 0.082 | 21946.83 | 1799.64 |
| mq06bhe010 | h | Camión bomba estacionado en obra, para bombeo de hormigón. (maquinaria) | 0.004 | 798938.65 | 3195.75 |
| mq06cor020 | h | Equipo para corte de juntas en soleras de hormigón. (maquinaria) | 0.075 | 44646.45 | 3348.48 |
| mo044 | h | Oficial encofrador. (mano de obra) | 0.013 | 40612.01 | 527.96 |
| mo091 | h | Medio oficial encofrador. (mano de obra) | 0.013 | 25884.54 | 336.50 |
| mo043 | h | Oficial armador de hormigón. (mano de obra) | 0.023 | 40612.01 | 934.08 |
| mo090 | h | Medio oficial armador de hormigón. (mano de obra) | 0.023 | 25884.54 | 595.34 |
| mo045 | h | Oficial hormigonero. (mano de obra) | 0.006 | 40612.01 | 243.67 |
| mo092 | h | Medio oficial hormigonero. (mano de obra) | 0.024 | 25884.54 | 621.23 |
| mo112 | h | Ayudante especializado de construcción. (mano de obra) | 0.087 | 24230.00 | 2108.01 |
| % | % | Herramientas | 2 % | 187137.55 | 3742.75 |
|  |  | Costes directos |  |  | 190880.30 |
