# Demolición de imbornal urbano de hormigón moldeado "in situ", con martillo neumático, y carga manual sobre camión o contenedor

- Propiedad del archivo: CYPE INGENIEROS, S.A.
- Formato: FIEBDC-3/2002
- Ámbito geográfico: Paraguay
- Costes indirectos: 3.00 %
- Gastos generales: 13.00 %
- Beneficio industrial: 6.00 %
- IVA: 10.00 %

**DIS012** Ud Demolición de imbornal urbano de hormigón moldeado "in situ", con martillo neumático, y carga manual sobre camión o contenedor.
Demolición de imbornal urbano de hormigón moldeado "in situ", con martillo neumático, sin deteriorar los colectores que pudieran enlazar con él y acondicionando sus extremos, y carga manual sobre camión o contenedor. El precio incluye la demolición de la solera de apoyo y la recuperación del marco y de la rejilla.
Incluye: Recuperación de marco y rejilla. Demolición del elemento. Fragmentación de los escombros en piezas manejables. Retirada y acopio de escombros. Limpieza de los restos de obra. Carga manual de escombros sobre camión o contenedor.
Criterio de medición de proyecto: Número de unidades previstas, según documentación gráfica de Proyecto.
Criterio de medición de obra: Se medirá el número de unidades realmente demolidas según especificaciones de Proyecto.

| Código | Ud | Descripción | Rendimiento | Precio | Importe |
|---|---|---|---|---|---|
| mq05mai030 | h | Martillo neumático. (maquinaria) | 0.369 | 2.79 | 1.03 |
| mq05pdm110 | h | Compresor portátil diesel media presión 10 m³/min. (maquinaria) | 0.185 | 4.74 | 0.88 |
| mo112 | h | Ayudante especializado de construcción. (mano de obra) | 0.408 | 2.49 | 1.02 |
| mo113 | h | Ayudante de construcción. (mano de obra) | 0.306 | 2.44 | 0.75 |
| % | % | Herramientas | 2 % | 3.68 | 0.07 |
|  |  | Costes directos |  |  | 3.75 |
