# Desmontaje de cajón de persiana

- Propiedad del archivo: CYPE Ingenieros S.A.
- Formato: FIEBDC-3/2016
- Programa: Generador de precios de la construcción. CYPE Ingenieros, S.A.
- Fecha: 08/11/2024
- Ámbito geográfico: Paraguay
- Divisa: PYG
- Costes indirectos: 3 %
- Gastos generales: 13 %
- Beneficio industrial: 6 %
- IVA: 10 %

## D Demoliciones

### DL Carpintería, vidrios y protecciones solares

#### DLS Protecciones solares

**DLS041** m Desmontaje de cajón de persiana.
Desmontaje de cajón de persiana, de madera, con medios manuales, sin deteriorar los elementos constructivos a los que está sujeto, y carga manual sobre camión o contenedor.
Criterio de valoración económica: El precio incluye el desmontaje de los accesorios y de los elementos de fijación.
Incluye: Desmontaje del elemento. Retirada y acopio del material desmontado. Limpieza de los restos de obra. Carga manual del material desmontado y restos de obra sobre camión o contenedor.
Criterio de medición de proyecto: Longitud medida según documentación gráfica de Proyecto.
Criterio de medición de obra: Se medirá la longitud realmente desmontada según especificaciones de Proyecto.

| Código | Ud | Descripción | Rendimiento | Precio | Importe |
|---|---|---|---|---|---|
| mo017 | h | Oficial carpintero. (mano de obra) | 0.172 | 69602.87 | 11971.694 |
| mo058 | h | Medio oficial carpintero. (mano de obra) | 0.172 | 44261.31 | 7612.945 |
| % | % | Herramientas | 2 % | 19584.639 | 391.693 |
|  |  | Costes directos |  |  | 19976.332 |

Residuos:
- demolición: ruo170201 Madera. (componente de residuo); rendimiento 6.6 kg; Código LER 17 02 01; Masa del elemento 1 kg; Volumen 0.000909 m3
