# Picado de revoque de cal y cemento, aplicado sobre paramento horizontal exterior de hasta 3 m de altura, con martillo eléctrico, y carga manual de escombros sobre camión o contenedor

- Propiedad del archivo: CYPE INGENIEROS, S.A.
- Formato: FIEBDC-3/2002
- Ámbito geográfico: Paraguay
- Costes indirectos: 3.00 %
- Gastos generales: 13.00 %
- Beneficio industrial: 6.00 %
- IVA: 10.00 %

**DRF010** m² Picado de revoque de cal y cemento, aplicado sobre paramento horizontal exterior de hasta 3 m de altura, con martillo eléctrico, y carga manual de escombros sobre camión o contenedor.
Picado de revoque de cal y cemento, aplicado sobre paramento horizontal exterior de hasta 3 m de altura, con martillo eléctrico, eliminándolo totalmente sin deteriorar la superficie soporte que quedará al descubierto y preparada para su posterior revestimiento. Incluso parte proporcional de limpieza manual con cepillo de cerdas duras, acopio, retirada y carga manual de escombros sobre camión o contenedor.
Incluye: Picado del revestimiento con martillo eléctrico. Retirada y acopio de escombros. Limpieza de los restos de obra. Carga de escombros sobre camión o contenedor.
Criterio de medición de proyecto: Superficie medida según documentación gráfica de Proyecto.
Criterio de medición de obra: Se medirá la superficie realmente demolida según especificaciones de Proyecto.

| Código | Ud | Descripción | Rendimiento | Precio | Importe |
|---|---|---|---|---|---|
| mq05mai040 | h | Martillo eléctrico. (maquinaria) | 0.408 | 2.06 | 0.84 |
| mo113 | h | Ayudante de construcción. (mano de obra) | 0.501 | 2.43 | 1.22 |
| % | % | Costes directos complementarios | 2 % | 2.06 | 0.04 |
|  |  | Costes directos |  |  | 2.10 |
