# Entrevigado para contrapiso, de tablero estructural de madera para uso en ambiente húmedo, de 2500x1250 mm y 18 mm de espesor, fijado con clavos, de acero galvanizado de alta adherencia

- Propiedad del archivo: CYPE INGENIEROS, S.A.
- Formato: FIEBDC-3/2002
- Ámbito geográfico: Paraguay
- Divisa: PYG
- Costes indirectos: 3.00 %
- Gastos generales: 13.00 %
- Beneficio industrial: 6.00 %
- IVA: 10.00 %

**EMT010** m² Entrevigado para contrapiso, de tablero estructural de madera para uso en ambiente húmedo, de 2500x1250 mm y 18 mm de espesor, fijado con clavos, de acero galvanizado de alta adherencia.
Entrevigado para contrapiso, de tablero estructural de madera para uso en ambiente húmedo, de 2500x1250 mm y 18 mm de espesor, fijado con clavos, de acero galvanizado de alta adherencia.
Incluye: Replanteo de las piezas. Fijación de los tableros al soporte base.
Criterio de medición de proyecto: Superficie medida según documentación gráfica de Proyecto.
Criterio de medición de obra: Se medirá la superficie realmente ejecutada según especificaciones de Proyecto.

| Código | Ud | Descripción | Rendimiento | Precio | Importe |
|---|---|---|---|---|---|
| mt08eff040ac | m² | Tablero estructural de madera para uso en ambiente húmedo, de 2500x1250 mm y 18 mm de espesor. (material) | 1.050 | 42323.00 | 44439.15 |
| mt07emr111d | Ud | Clavo, de 4 mm de diámetro y 75 mm de longitud, de acero galvanizado de alta adherencia. (material) | 9.000 | 405.00 | 3645.00 |
| mo048 | h | Oficial montador de estructura de madera. (mano de obra) | 0.163 | 40612.01 | 6619.76 |
| mo095 | h | Medio oficial montador de estructura de madera. (mano de obra) | 0.163 | 25884.54 | 4219.18 |
| % | % | Herramientas | 2 % | 58923.09 | 1178.46 |
|  |  | Costes directos |  |  | 60101.55 |
