# Cubrepilar de hormigón polímero de superficie pulida

- Propiedad del archivo: CYPE INGENIEROS, S.A.
- Formato: FIEBDC-3/2002
- Ámbito geográfico: Paraguay
- Divisa: PYG
- Costes indirectos: 3.00 %
- Gastos generales: 13.00 %
- Beneficio industrial: 6.00 %
- IVA: 10.00 %

**HRP010** Ud Cubrepilar de hormigón polímero de superficie pulida, color a elegir, de 500x500 mm, con anclaje metálico de acero inoxidable y grava adherida a la superficie en su cara inferior; colocación con adhesivo cementoso flexible y de gran adherencia, C2 S2 sobre una capa de regularización de mortero de cemento, confeccionado en obra, con aditivo hidrófugo, dosaje 1:3, sobre el que se introducen los anclajes metálicos.
Cubrepilar de hormigón polímero de superficie pulida, color a elegir, de 500x500 mm, con anclaje metálico de acero inoxidable y grava adherida a la superficie en su cara inferior; colocación con adhesivo cementoso flexible y de gran adherencia, C2 S2 sobre una capa de regularización de mortero de cemento, confeccionado en obra, con aditivo hidrófugo, dosaje 1:3, sobre el que se introducen los anclajes metálicos.
Incluye: Replanteo de la pieza. Preparación de la superficie soporte. Colocación, aplomado, nivelación y alineación de la pieza. Limpieza.
Criterio de medición de proyecto: Número de unidades previstas, según documentación gráfica de Proyecto.
Criterio de medición de obra: Se medirá el número de unidades realmente ejecutadas según especificaciones de Proyecto.

| Código | Ud | Descripción | Rendimiento | Precio | Importe |
|---|---|---|---|---|---|
| mt08aaa010a | m³ | Agua. (material) | 0.006 | 8212.00 | 49.27 |
| mt01arg005a | t | Arena de cantera, para mortero preparado en obra. (material) | 0.007 | 94349.00 | 660.44 |
| mt08cem000p | kg | Cemento gris en bolsas. (material) | 2.250 | 1051.00 | 2364.75 |
| mt08adt010 | kg | Aditivo hidrófugo para impermeabilización de morteros u hormigones. (material) | 0.045 | 6569.00 | 295.61 |
| mt20wwa040 | kg | Adhesivo cementoso flexible y de gran adherencia, C2 S2. (material) | 0.960 | 4187.00 | 4019.52 |
| mt20aho030l | Ud | Cubrepilar de hormigón polímero de superficie pulida, color a elegir, de 500x500 mm, con anclaje metálico de acero inoxidable y grava adherida a la superficie en su cara inferior. (material) | 1.000 | 719240.00 | 719240.00 |
| mq06hor010 | h | Hormigonera. (maquinaria) | 0.005 | 7895.35 | 39.48 |
| mo020 | h | Oficial de construcción. (mano de obra) | 0.290 | 38913.71 | 11284.98 |
| mo113 | h | Ayudante de construcción. (mano de obra) | 0.337 | 23803.13 | 8021.65 |
| % | % | Herramientas | 2 % | 745975.70 | 14919.51 |
|  |  | Costes directos |  |  | 760895.21 |
