# Ducto circular

- Propiedad del archivo: CYPE Ingenieros S.A.
- Formato: FIEBDC-3/2016
- Programa: Generador de precios de la construcción. CYPE Ingenieros, S.A.
- Fecha: 17/11/2023
- Ámbito geográfico: Paraguay
- Divisa: PYG
- Costes indirectos: 3 %
- Gastos generales: 13 %
- Beneficio industrial: 6 %
- IVA: 10 %

## I Instalaciones

### IC Calefacción, refrigeración, climatización y agua caliente sanitaria

#### ICR Sistemas de conducción de aire

**ICR015** m Ducto circular.
Ducto circular de pared simple helicoidal de acero inoxidable, de 125 mm de diámetro y 0,5 mm de espesor, suministrado en tramos de 3 ó 5 m. Incluso accesorios de montaje y elementos de fijación.
Incluye: Replanteo del recorrido de los ductos. Marcado y posterior anclaje de los soportes de los ductos. Montaje y fijación de ductos. Comprobación de su correcto funcionamiento.
Criterio de medición de proyecto: Longitud proyectada, según documentación gráfica de Proyecto, medida entre los ejes de los elementos o de los puntos a conectar, descontando las piezas especiales.
Criterio de medición de obra: Se medirá la longitud realmente ejecutada según especificaciones de Proyecto.

| Código | Ud | Descripción | Rendimiento | Precio | Importe |
|---|---|---|---|---|---|
| mt42con205b | m | Ducto circular de pared simple helicoidal de acero inoxidable, de 125 mm de diámetro y 0,5 mm de espesor, suministrado en tramos de 3 ó 5 m. (material) | 1.05 | 198192 | 208101.600 |
| mt42con500c | Ud | Brida de 125 mm de diámetro y soporte de techo con varilla para fijación de ductos circulares de aire en instalaciones de ventilación y climatización. (material) | 0.063 | 40039 | 2522.457 |
| mo013 | h | Oficial instalador de ductos de chapa metálica. (mano de obra) | 0.057 | 59417.05 | 3386.772 |
| mo084 | h | Medio oficial instalador de ductos de chapa metálica. (mano de obra) | 0.057 | 37080.51 | 2113.589 |
| % | % | Herramientas | 2 % | 216124.418 | 4322.488 |
|  |  | Costes directos |  |  | 220446.906 |

Residuos:
- colocación: mt42con205b; factor de residuo 0.0333284

## Recursos

**mt42con205b** m Ducto circular de pared simple helicoidal de acero inoxidable
Datos técnicos: Coste energético 16.951 MJ; Emisión de CO2 0.780 kg; Código LER 17 04 05; Masa del elemento 1.541 kg; Volumen 0.000734 m3
Residuos:
- embalaje: re170201 Madera. (componente de residuo); rendimiento 0.011 kg; Código LER 17 02 01; Masa del elemento 1 kg; Volumen 0.000909 m3
- embalaje: re170203 Plástico. (componente de residuo); rendimiento 0.003 kg; Código LER 17 02 03; Masa del elemento 1 kg; Volumen 0.001667 m3
