# Vidrio impreso incoloro, 6 mm

- Propiedad del archivo: CYPE INGENIEROS, S.A.
- Formato: FIEBDC-3/2002
- Ámbito geográfico: Paraguay
- Divisa: PYG
- Costes indirectos: 3.00 %
- Gastos generales: 13.00 %
- Beneficio industrial: 6.00 %
- IVA: 10.00 %

**LVI010** m² Vidrio impreso incoloro, 6 mm.
Suministro y colocación de vidrio impreso translúcido, de 6 mm de espesor, incoloro, fijado sobre carpintería con acuñado mediante calzos de apoyo perimetrales y laterales, sellado en frío con silicona sintética incolora (no acrílica), compatible con el material soporte. Incluso cortes del vidrio y colocación de junquillos.
Incluye: Limpieza de todo tipo de materias o suciedad que pudiera haberse depositado en el interior de los perfiles. Colocación, calzado, montaje y ajuste en la carpintería. Sellado final de estanqueidad.
Criterio de medición de proyecto: Superficie de carpintería a acristalar, según documentación gráfica de Proyecto, incluyendo en cada hoja vidriera las dimensiones del bastidor.
Criterio de medición de obra: Se medirá la superficie realmente ejecutada según especificaciones de Proyecto, sumando, para cada una de las piezas, la superficie resultante de redondear por exceso cada una de sus aristas a múltiplos de 30 mm.

| Código | Ud | Descripción | Rendimiento | Precio | Importe |
|---|---|---|---|---|---|
| mt21vim130h | m² | Vidrio impreso translúcido, incoloro, de 6 mm de espesor,. (material) | 1.012 | 184357.00 | 186569.28 |
| mt21vva010 | m | Sellado de juntas mediante la aplicación con pistola de silicona sintética incolora. (material) | 3.500 | 6564.00 | 22974.00 |
| mt21vva021 | Ud | Material auxiliar para la colocación de vidrios. (material) | 1.000 | 9731.00 | 9731.00 |
| mo055 | h | Oficial vidriero. (mano de obra) | 0.247 | 29220.90 | 7217.56 |
| mo110 | h | Medio oficial vidriero. (mano de obra) | 0.247 | 18484.76 | 4565.74 |
| % | % | Herramientas | 2 % | 231057.58 | 4621.15 |
|  |  | Costes directos |  |  | 235678.73 |
