# Aislamiento térmico bajo losa, con lanas minerales

- Propiedad del archivo: CYPE Ingenieros S.A.
- Formato: FIEBDC-3/2016
- Programa: Generador de precios de la construcción. CYPE Ingenieros, S.A.
- Fecha: 09/04/2024
- Ámbito geográfico: Paraguay
- Divisa: PYG
- Costes indirectos: 3 %
- Gastos generales: 13 %
- Beneficio industrial: 6 %
- IVA: 10 %

## N Aislamientos e impermeabilizaciones

### NA Aislamientos térmicos

#### NAD Losas

**NAD010** m² Aislamiento térmico bajo losa, con lanas minerales.
Aislamiento térmico bajo losa, con panel semirrígido de lana mineral, no revestido, de 40 mm de espesor, resistencia térmica 1,1 m²K/W, conductividad térmica 0,035 W/(mK). Colocación en obra: a tope, con fijaciones mecánicas.
Incluye: Limpieza y preparación de la superficie soporte. Replanteo y corte del aislamiento. Colocación del aislamiento. Fijación del aislamiento.
Criterio de medición de proyecto: Superficie medida según documentación gráfica de Proyecto.
Criterio de medición de obra: Se medirá la superficie realmente ejecutada según especificaciones de Proyecto.

| Código | Ud | Descripción | Rendimiento | Precio | Importe |
|---|---|---|---|---|---|
| mt16lra020bbu | m² | Panel semirrígido de lana mineral, no revestido, de 40 mm de espesor, resistencia térmica 1,1 m²K/W, conductividad térmica 0,035 W/(mK), Euroclase A1 de reacción al fuego, capacidad de absorción de agua a corto plazo <=1 kg/m² y factor de resistencia a la difusión del vapor de agua 1,3. (material) | 1.05 | 67899 | 71293.950 |
| mt16aaa021a | Ud | Tarugo de expansión y clavo de polipropileno, con aro de estanqueidad, para fijación mecánica de paneles aislantes. (material) | 3 | 807 | 2421.000 |
| mo054 | h | Oficial instalador de aislamientos. (mano de obra) | 0.137 | 68578.53 | 9395.259 |
| mo101 | h | Medio oficial instalador de aislamientos. (mano de obra) | 0.137 | 42789.48 | 5862.159 |
| % | % | Herramientas | 2 % | 88972.368 | 1779.447 |
|  |  | Costes directos |  |  | 90751.815 |

Residuos:
- colocación: mt16lra020bbu; factor de residuo 0.048

## Recursos

**mt16lra020bbu** m² Panel semirrígido de lana mineral
Datos técnicos: Coste energético 94.789 MJ; Emisión de CO2 2.515 kg; Código LER 17 06 04; Masa del elemento 1.6 kg; Volumen 0.002667 m3
Residuos:
- embalaje: re170203 Plástico. (componente de residuo); rendimiento 0.024 kg; Código LER 17 02 03; Masa del elemento 1 kg; Volumen 0.001667 m3

**mt16aaa021a** Ud Tarugo de expansión y clavo de polipropileno, con aro de estanqueidad, para fijación mecánica de paneles aislantes
Datos técnicos: Coste energético 0.968 MJ; Emisión de CO2 0.090 kg
Residuos:
- embalaje: re150101 Envases de papel y cartón. (componente de residuo); rendimiento 0.072 kg; Código LER 15 01 01; Masa del elemento 1 kg; Volumen 0.001333 m3
