# Amortiguador metálico de 6 muelles, de 260x170x127 mm y 1000 kg de carga máxima, montado en suelo, bancada o estructura

- Propiedad del archivo: CYPE INGENIEROS, S.A.
- Formato: FIEBDC-3/2002
- Ámbito geográfico: Paraguay
- Divisa: PYG
- Costes indirectos: 3.00 %
- Gastos generales: 13.00 %
- Beneficio industrial: 6.00 %
- IVA: 10.00 %

**NBI030** Ud Amortiguador metálico de 6 muelles, de 260x170x127 mm y 1000 kg de carga máxima, montado en suelo, bancada o estructura.
Amortiguador metálico de 6 muelles, de 260x170x127 mm, de 429 kg de carga mínima y 1000 kg de carga máxima, formado por 6 muelles de acero de alta resistencia acabado con pintura epoxi color azul, cazoletas metálicas adheridas mediante doble sistema de seguridad por pilotes internos y masilla viscoelástica, piezas internas de polietileno y base metálica en ambos extremos con orificios abiertos, montado en suelo, bancada o estructura. Incluso accesorios de montaje. Totalmente montado.
Incluye: Replanteo. Colocación del amortiguador.
Criterio de medición de proyecto: Número de unidades previstas, según documentación gráfica de Proyecto.
Criterio de medición de obra: Se medirá el número de unidades realmente ejecutadas según especificaciones de Proyecto.

| Código | Ud | Descripción | Rendimiento | Precio | Importe |
|---|---|---|---|---|---|
| mt16avg050chc | Ud | Amortiguador metálico de 6 muelles, de 260x170x127 mm, de 429 kg de carga mínima y 1000 kg de carga máxima, formado por 6 muelles de acero de alta resistencia acabado con pintura epoxi color azul, cazoletas metálicas adheridas mediante doble sistema de seguridad por pilotes internos y masilla viscoelástica, piezas internas de polietileno y base metálica en ambos extremos con orificios abiertos, para montar en suelo, bancada o estructura. (material) | 1.000 | 1402655.00 | 1402655.00 |
| mo011 | h | Oficial montador. (mano de obra) | 0.157 | 35544.86 | 5580.54 |
| mo080 | h | Medio oficial montador. (mano de obra) | 0.157 | 28990.83 | 4551.56 |
| % | % | Herramientas | 2 % | 1412787.10 | 28255.74 |
|  |  | Costes directos |  |  | 1441042.84 |
