# Impermeabilización de junta de dilatación. Sistema "PANTALLAX"

- Propiedad del archivo: CYPE Ingenieros S.A.
- Formato: FIEBDC-3/2016
- Programa: Generador de precios de la construcción. CYPE Ingenieros, S.A.
- Fecha: 09/04/2024
- Ámbito geográfico: Paraguay
- Divisa: PYG
- Costes indirectos: 3 %
- Gastos generales: 13 %
- Beneficio industrial: 6 %
- IVA: 10 %

## N Aislamientos e impermeabilizaciones

### NI Impermeabilizaciones

#### NIJ Juntas

**NIJ040** m Impermeabilización de junta de dilatación. Sistema "PANTALLAX".
Impermeabilización de junta de dilatación en platea de fundación, por debajo de la napa freática. Sistema "PANTALLAX", formado por sistema Geoben "PANTALLAX", geocompuesto de bentonita de sodio, de 6 mm de espesor, sobre el hormigón de sello, en horizontal, y en el espacio de la junta, en vertical, ocupando todo el espesor de la losa, una vez desencofrada la losa de uno de los lados; apertura de cajeado de 3-5x25 cm; colocación de sistema Hypal formado por banda elástica impermeable, de polietileno clorosulfonado, de 20 cm de ancho y 2 mm de espesor, con perforaciones en toda su longitud para incrementar la adherencia y mortero de tres componentes a base de resina epoxi; y sellado de junta, sistema Mortar, con mortero para reparación e impermeabilización, (rendimiento: 18 kg/m).
Incluye: Extendido y fijación de la membrana. Apertura del cajeado. Colocación de la membrana. Aplicación de la impermeabilización.
Criterio de medición de proyecto: Longitud medida según documentación gráfica de Proyecto.
Criterio de medición de obra: Se medirá la longitud realmente ejecutada según especificaciones de Proyecto.

| Código | Ud | Descripción | Rendimiento | Precio | Importe |
|---|---|---|---|---|---|
| mt15ppi050a | m² | Geocompuesto de bentonita de sodio, de 6 mm de espesor, formado por un geotextil no tejido de polipropileno, de 200 g/m², 5,3 kg/m² de gránulos de bentonita de sodio natural y un geotextil tejido de polipropileno, de 110 g/m², para sistema Geoben "PANTALLAX", apto para uso en ambientes salinos. (material) | 1.6 | 84926 | 135881.600 |
| mt15ppi030a | m² | Banda elástica impermeable, de polietileno clorosulfonado, de 20 cm de ancho y 2 mm de espesor, con perforaciones en toda su longitud para incrementar la adherencia; para sellado de juntas de dilatación, sistema Hypal "PANTALLAX". (material) | 0.2 | 874991 | 174998.200 |
| mt15ppi040a | kg | Mortero de tres componentes a base de resina epoxi; para sellado de juntas de dilatación, sistema Hypal "PANTALLAX". (material) | 1.22 | 124866 | 152336.520 |
| mt09rev030a | kg | Mortero para reparación e impermeabilización de superficies, sistema Mortar "PANTALLAX". (material) | 18 | 4605 | 82890.000 |
| mo032 | h | Oficial instalador de materiales impermeabilizantes. (mano de obra) | 0.973 | 66739.25 | 64937.290 |
| mo070 | h | Medio oficial instalador de materiales impermeabilizantes. (mano de obra) | 0.973 | 42789.48 | 41634.164 |
| % | % | Herramientas | 2 % | 652677.774 | 13053.555 |
|  |  | Costes directos |  |  | 665731.329 |

Residuos:
- colocación: mt15ppi050a; factor de residuo 0.03
- colocación: mt15ppi030a; factor de residuo 0.03
- colocación: mt09rev030a Mortero para reparación e impermeabilización de superficies, sistema Mortar "PANTALLAX"; factor de residuo 0.0063

## Recursos

**mt15ppi050a** m² Geocompuesto de bentonita de sodio
Datos técnicos: Coste energético 35.101 MJ; Emisión de CO2 1.196 kg; Código LER 17 06 04; Masa del elemento 5.61 kg; Volumen 0.00935 m3
Residuos:
- embalaje: re170203 Plástico. (componente de residuo); rendimiento 0.034 kg; Código LER 17 02 03; Masa del elemento 1 kg; Volumen 0.001667 m3

**mt15ppi030a** m² Banda elástica impermeable
Datos técnicos: Coste energético 263.670 MJ; Emisión de CO2 9.398 kg; Código LER 17 06 04; Masa del elemento 1.9 kg; Volumen 0.003167 m3
Residuos:
- embalaje: re170203 Plástico; rendimiento 0.034 kg

**mt09rev030a** kg Mortero para reparación e impermeabilización de superficies, sistema Mortar "PANTALLAX"
Datos técnicos: Coste energético 2.394 MJ; Emisión de CO2 0.194 kg; Código LER 17 01 01; Masa del elemento 1 kg; Volumen 0.000667 m3
Residuos:
- embalaje: re150101 Envases de papel y cartón. (componente de residuo); rendimiento 0.014 kg; Código LER 15 01 01; Masa del elemento 1 kg; Volumen 0.001333 m3
- embalaje: re170201 Madera. (componente de residuo); rendimiento 0.001 kg; Código LER 17 02 01; Masa del elemento 1 kg; Volumen 0.000909 m3
- embalaje: re170203 Plástico; rendimiento 0.003 kg
