# Piso interior de piezas de barro cocido. Colocación en capa gruesa

- Propiedad del archivo: CYPE Ingenieros S.A.
- Formato: FIEBDC-3/2016
- Programa: Generador de precios de la construcción. CYPE Ingenieros, S.A.
- Fecha: 09/11/2024
- Ámbito geográfico: Paraguay
- Divisa: PYG
- Costes indirectos: 3 %
- Gastos generales: 13 %
- Beneficio industrial: 6 %
- IVA: 10 %

## R Revestimientos y trasdosados

### RS Pisos

#### RSG Cerámicos

**RSG090** m² Piso interior de piezas de barro cocido. Colocación en capa gruesa.
Precio: 0
Piso interior de piezas de barro cocido, de elaboración mecánica, de 10x10x1,5 cm, capacidad de absorción de agua 6%
