# Librería de yeso

- Propiedad del archivo: CYPE Ingenieros S.A.
- Formato: FIEBDC-3/2016
- Programa: Generador de precios de la construcción. CYPE Ingenieros, S.A.
- Fecha: 09/11/2024
- Ámbito geográfico: Paraguay
- Divisa: PYG
- Costes indirectos: 3 %
- Gastos generales: 13 %
- Beneficio industrial: 6 %
- IVA: 10 %

## R Revestimientos y trasdosados

### RT Cielorrasos en interiores

#### RTP Prefabricados de yeso

**RTP240** m Librería de yeso.
Estantería de yeso, de 4x20x120 cm, para formación de librería, recibida con cola para yeso. Incluso accesorios de fijación.
Incluye: Replanteo y trazado en los paramentos de la situación de las piezas. Presentación y corte de las piezas. Humectación de las bases de fijación. Extendido de la cola. Colocación y rejuntado de las piezas. Repasos de encuentros entre piezas, esquinas y rincones.
Criterio de medición de proyecto: Longitud medida según documentación gráfica de Proyecto.
Criterio de medición de obra: Se medirá la longitud realmente ejecutada según especificaciones de Proyecto.

| Código | Ud | Descripción | Rendimiento | Precio | Importe |
|---|---|---|---|---|---|
| mt12rea170aa | m | Estantería de yeso, de 4x20x120 cm, para formación de librería. (material) | 1.05 | 43882 | 46076.100 |
| mt09eyc030 | kg | Cola para yeso. (material) | 0.14 | 1802 | 252.280 |
| mo035 | h | Oficial escayolista. (mano de obra) | 0.183 | 68610.61 | 12555.742 |
| % | % | Herramientas | 2 % | 58884.122 | 1177.682 |
|  |  | Costes directos |  |  | 60061.804 |
