# Solera ventilada de hormigón armado de 10 cm de espesor

- Propiedad del archivo: CYPE INGENIEROS, S.A.
- Formato: FIEBDC-3/2002
- Ámbito geográfico: Paraguay
- Divisa: PYG
- Costes indirectos: 3.00 %
- Gastos generales: 13.00 %
- Beneficio industrial: 6.00 %
- IVA: 10.00 %

## A Preparación del terreno

### AN Nivelación

#### ANS Soleras

**ANS023** m² Solera ventilada de hormigón armado de 10 cm de espesor, con acabado superficial mediante fratasadora mecánica, sistema Dren "PANTALLAX", compuesta por lámina drenante nodular de polietileno de alta densidad (PEAD/HDPE), con nódulos de 8 mm de altura, con geotextil de polipropileno de 120 g/m² incorporado, fijada a platea de fundación existente mediante fijaciones mecánicas; realizada con hormigón fck 250, HA-25/B/19/IIa elaborado en planta, y vaciado con bomba, y armadura secundaria de distribución ensamblada "in situ" ø 6 c/10 - ø 6 c/10 de acero AP 500, con varillas conformadas longitudinales de 6 mm de diámetro cada 10 cm y varillas conformadas transversales de 6 mm de diámetro cada 10 cm como armadura de reparto, colocada sobre separadores homologados. Incluso panel de poliestireno expandido de 3 cm de espesor, para la ejecución de juntas de dilatación.
Solera ventilada de hormigón armado de 10 cm de espesor, con acabado superficial mediante fratasadora mecánica, sistema Dren "PANTALLAX", compuesta por lámina drenante nodular de polietileno de alta densidad (PEAD/HDPE), con nódulos de 8 mm de altura, con geotextil de polipropileno de 120 g/m² incorporado, fijada a platea de fundación existente mediante fijaciones mecánicas; realizada con hormigón fck 250, HA-25/B/19/IIa elaborado en planta, y vaciado con bomba, y armadura secundaria de distribución ensamblada "in situ" ø 6 c/10 - ø 6 c/10 de acero AP 500, con varillas conformadas longitudinales de 6 mm de diámetro cada 10 cm y varillas conformadas transversales de 6 mm de diámetro cada 10 cm como armadura de reparto, colocada sobre separadores homologados. Incluso panel de poliestireno expandido de 3 cm de espesor, para la ejecución de juntas de dilatación.
Incluye: Limpieza y preparación de la superficie. Colocación de la lámina drenante. Tendido de niveles mediante toques, fajas fajas fajas fajas fajas maestras de hormigón. Riego de la superficie base. Formación de juntas de construcción y de dilatación. Colocación de la armadura secundaria de distribución con separadores homologados. Vaciado, extendido y vibrado del hormigón. Conexión de los elementos exteriores. Curado del hormigón. Fratasado mecánico de la superficie.
Criterio de medición de proyecto: Superficie medida según documentación gráfica de Proyecto.
Criterio de medición de obra: Se medirá la superficie realmente ejecutada según especificaciones de Proyecto, sin deducir la superficie ocupada por los pilares situados dentro de su perímetro.

| Código | Ud | Descripción | Rendimiento | Precio | Importe |
|---|---|---|---|---|---|
| mt14gsp010a | m² | Lámina drenante nodular de polietileno de alta densidad (PEAD/HDPE), con nódulos de 8 mm de altura, con geotextil de polipropileno de 120 g/m² incorporado, resistencia a la compresión 200 kN/m² según ISO 604 y capacidad de drenaje 4,8 l/(s·m). (material) | 1.050 | 23961.00 | 25159.05 |
| mt08var060 | kg | Puntas de acero de 20x100 mm. (material) | 0.100 | 38322.00 | 3832.20 |
| mt07ame141aaa1 | m² | Armadura secundaria de distribución ensamblada "in situ" ø 6 c/10 - ø 6 c/10 de acero AP 500, según NP 4007 99, con varillas conformadas longitudinales de 6 mm de diámetro cada 10 cm y varillas conformadas transversales de 6 mm de diámetro cada 10 cm. (material) | 1.100 | 24557.00 | 27012.70 |
| mt10haf130bgqg | m³ | Hormigón fck 250, bombeable, tipo HA-25/B/19/IIa según EHE-08, elaborado en planta. (material) | 0.110 | 777584.00 | 85534.24 |
| mt07aco020g | Ud | Separador homologado para nervios "in situ" en losas unidireccionales. (material) | 3.000 | 302.00 | 906.00 |
| mt16pea020c | m² | Panel rígido de poliestireno expandido, mecanizado lateral recto, de 30 mm de espesor, resistencia térmica 0,8 m²K/W, conductividad térmica 0,036 W/(mK), para junta de dilatación. (material) | 0.050 | 16831.00 | 841.55 |
| mq04dua020b | h | Dumper de descarga frontal de 2 t de carga útil. (maquinaria) | 0.022 | 43635.00 | 959.97 |
| mq06vib020 | h | Regla vibrante de 3 m. (maquinaria) | 0.098 | 21982.00 | 2154.24 |
| mq06fra010 | h | Fratasadora mecánica de hormigón. (maquinaria) | 0.642 | 23865.00 | 15321.33 |
| mq06cor020 | h | Equipo para corte de juntas en soleras de hormigón. (maquinaria) | 0.117 | 44718.00 | 5232.01 |
| mq06bhe010 | h | Camión bomba estacionado en obra, para bombeo de hormigón. (maquinaria) | 0.005 | 800219.00 | 4001.10 |
| op00sie010 |  | Sierra de calar. | 1.000 | 0.00 | 0.00 |
| mo020 | h | Oficial de construcción. (mano de obra) | 0.341 | 38913.71 | 13269.58 |
| mo077 | h | Medio oficial de construcción. (mano de obra) | 0.341 | 24808.95 | 8459.85 |
| mo113 | h | Ayudante de construcción. (mano de obra) | 0.341 | 23803.13 | 8116.87 |
| % | % | Herramientas | 2 % | 200800.69 | 4016.01 |
|  |  | Costes directos |  |  | 204816.70 |
