# Hormigón para armar en plateas de fundación

- Propiedad del archivo: CYPE INGENIEROS, S.A.
- Formato: FIEBDC-3/2002
- Ámbito geográfico: Paraguay
- Divisa: PYG
- Costes indirectos: 3.00 %
- Gastos generales: 13.00 %
- Beneficio industrial: 6.00 %
- IVA: 10.00 %

## C Fundaciones

### CH Hormigones, aceros y encofrados

#### CHH Hormigones

**CHH030** m³ Hormigón para armar en plateas de fundación.
Hormigón para armar en plateas de fundación, fck 250, HA-25/B/19/IIa, elaborado en planta, y vaciado con bomba.
Incluye: Vaciado y compactación del hormigón. Curado del hormigón.
Criterio de medición de proyecto: Volumen teórico, según documentación gráfica de Proyecto.
Criterio de medición de obra: Se medirá el volumen teórico ejecutado según especificaciones de Proyecto, sin incluir los incrementos por excesos de excavación no autorizados.

| Código | Ud | Descripción | Rendimiento | Precio | Importe |
|---|---|---|---|---|---|
| mt10haf130bgqg | m³ | Hormigón fck 250, bombeable, tipo HA-25/B/19/IIa según EHE-08, elaborado en planta. (material) | 1.050 | 874041.00 | 917743.05 |
| mq06bhe010 | h | Camión bomba estacionado en obra, para bombeo de hormigón. (maquinaria) | 0.049 | 1086663.00 | 53246.49 |
| au00auh040 |  | Vibrador de hormigón, eléctrico. | 1.000 | 0.00 | 0.00 |
| mo045 | h | Oficial hormigonero. (mano de obra) | 0.012 | 71400.78 | 856.81 |
| mo092 | h | Medio oficial hormigonero. (mano de obra) | 0.163 | 45747.07 | 7456.77 |
| % | % | Herramientas | 2 % | 979303.12 | 19586.06 |
|  |  | Costes directos |  |  | 998889.18 |
