# Inyección de resinas expansivas, para consolidación del terreno situado debajo de la fundación existente

- Propiedad del archivo: CYPE INGENIEROS, S.A.
- Formato: FIEBDC-3/2002
- Ámbito geográfico: Paraguay
- Divisa: PYG
- Costes indirectos: 3.00 %
- Gastos generales: 13.00 %
- Beneficio industrial: 6.00 %
- IVA: 10.00 %

## C Fundaciones

### CZ Recalces

#### CZT Refuerzo del terreno con inyecciones

**CZT010** Ud Inyección de resinas expansivas, para consolidación del terreno situado debajo de la fundación existente.
Inyección simple de resina expansiva, a base de poliuretano, en un nivel bajo el plano de fundación, con un grado de complejidad medio, a través de perforaciones que atraviesan la fundación existente, de 26 mm de diámetro, de hasta 3 m de profundidad máxima, para conseguir la consolidación del terreno situado debajo de la misma, rellenando los huecos del terreno, estabilizándolo e incrementando su capacidad portante hasta alcanzar las necesidades obtenidas según estudio previo de transmisión de cargas.
Incluye: Ejecución de la perforación. Introducción de los tubos de inyección. Inyección de la resina. Control con nivel láser del levantamiento del edificio. Corte de la parte sobrante de los tubos de inyección. Tapado de las perforaciones con mortero reparador. Limpieza y recogida de los restos de resina. Retirada y acopio de escombros. Carga de escombros sobre contenedor.
Criterio de medición de proyecto: Número de unidades previstas, según documentación gráfica de Proyecto.
Criterio de medición de obra: Se medirá el número de unidades realmente ejecutadas según especificaciones de Proyecto.

| Código | Ud | Descripción | Rendimiento | Precio | Importe |
|---|---|---|---|---|---|
| mt07www015b | Ud | Inyección simple de resina expansiva, a base de poliuretano, en un nivel bajo el plano de fundación, con un grado de complejidad medio. (material) | 1.000 | 2869286.00 | 2869286.00 |
| mo042 | h | Oficial de estructuras de hormigón. (mano de obra) | 1.088 | 69453.27 | 75565.16 |
| mo089 | h | Medio oficial de estructuras de hormigón. (mano de obra) | 1.088 | 44499.15 | 48415.08 |
| % | % | Herramientas | 2 % | 2993266.24 | 59865.32 |
|  |  | Costes directos |  |  | 3053131.56 |
