# Demolición de cerramiento de fachada formado por paneles prefabricados de hormigón de hasta 20 cm de espesor

- Propiedad del archivo: CYPE INGENIEROS, S.A.
- Formato: FIEBDC-3/2002
- Ámbito geográfico: Paraguay
- Divisa: PYG
- Costes indirectos: 3.00 %
- Gastos generales: 13.00 %
- Beneficio industrial: 6.00 %
- IVA: 10.00 %

## D Demoliciones

### DF Fachadas

#### DFP Pesadas

**DFP010** m² Demolición de cerramiento de fachada formado por paneles prefabricados de hormigón de hasta 20 cm de espesor, dispuestos en posición vertical, con medios mecánicos, sin deteriorar los elementos constructivos a los que están sujetos, y carga mecánica sobre camión o contenedor.
Demolición de cerramiento de fachada formado por paneles prefabricados de hormigón de hasta 20 cm de espesor, dispuestos en posición vertical, con medios mecánicos, sin deteriorar los elementos constructivos a los que están sujetos, y carga mecánica sobre camión o contenedor.
Incluye: Demolición del elemento. Fragmentación de los escombros en piezas manejables. Retirada y acopio de escombros. Limpieza de los restos de obra. Carga mecánica de escombros sobre camión o contenedor.
Criterio de medición de proyecto: Superficie medida según documentación gráfica de Proyecto.
Criterio de medición de obra: Se medirá la superficie realmente demolida según especificaciones de Proyecto.

| Código | Ud | Descripción | Rendimiento | Precio | Importe |
|---|---|---|---|---|---|
| mq05mai030 | h | Martillo neumático. (maquinaria) | 0.298 | 19205.00 | 5723.09 |
| mq05pdm110 | h | Compresor portátil diesel media presión 10 m³/min. (maquinaria) | 0.149 | 32574.00 | 4853.53 |
| mq01pan010a | h | Pala cargadora sobre neumáticos de 120 kW/1,9 m³. (maquinaria) | 0.002 | 189369.00 | 378.74 |
| mq07gte010f | h | Grúa autopropulsada de brazo telescópico con una capacidad de elevación de 60 t y 58 m de altura máxima de trabajo. (maquinaria) | 0.059 | 531910.00 | 31382.69 |
| mq08sol010 | h | Equipo de oxicorte, con acetileno como combustible y oxígeno como comburente. (maquinaria) | 0.060 | 34692.00 | 2081.52 |
| mo019 | h | Oficial soldador. (mano de obra) | 0.073 | 39458.70 | 2880.49 |
| mo112 | h | Ayudante especializado de construcción. (mano de obra) | 0.147 | 24230.00 | 3561.81 |
| mo113 | h | Ayudante de construcción. (mano de obra) | 0.367 | 23803.13 | 8735.75 |
| % | % | Herramientas | 2 % | 59597.62 | 1191.95 |
|  |  | Costes directos |  |  | 60789.57 |
