# Recibido de carpintería

- Propiedad del archivo: CYPE INGENIEROS, S.A.
- Formato: FIEBDC-3/2002
- Ámbito geográfico: Paraguay
- Divisa: PYG
- Costes indirectos: 3.00 %
- Gastos generales: 13.00 %
- Beneficio industrial: 6.00 %
- IVA: 10.00 %

## H Remates y ayudas

### HE Recibidos

#### HED Carpinterías

**HED010** Ud Recibido de carpintería.
Recibido de carpintería de aluminio, acero o PVC, con patillas de anclaje, de hasta 2 m² de superficie, con mortero de cemento, confeccionado en obra, con aditivo hidrófugo, dosaje 1:6.
Incluye: Replanteo. Apertura de huecos para embutir los anclajes. Nivelación y aplomado. Apuntalamiento. Tapado de huecos con mortero.
Criterio de medición de proyecto: Número de unidades previstas, según documentación gráfica de Proyecto.
Criterio de medición de obra: Se medirá el número de unidades realmente ejecutadas según especificaciones de Proyecto.

| Código | Ud | Descripción | Rendimiento | Precio | Importe |
|---|---|---|---|---|---|
| mt08aaa010a | m³ | Agua. (material) | 0.006 | 9226.00 | 55.36 |
| mt01arg005a | t | Arena de cantera, para mortero preparado en obra. (material) | 0.016 | 106133.00 | 1698.13 |
| mt08cem000p | kg | Cemento gris en bolsas. (material) | 2.500 | 1181.00 | 2952.50 |
| mt08adt010 | kg | Aditivo hidrófugo para impermeabilización de morteros u hormigones. (material) | 0.050 | 7381.00 | 369.05 |
| mq06hor010 | h | Hormigonera eléctrica con una capacidad de amasado de 160 l. (maquinaria) | 0.008 | 19436.00 | 155.49 |
| mo020 | h | Oficial de construcción. (mano de obra) | 0.965 | 66739.25 | 64403.38 |
| mo113 | h | Ayudante de construcción. (mano de obra) | 1.072 | 41172.67 | 44137.10 |
| % | % | Herramientas | 2 % | 113771.01 | 2275.42 |
|  |  | Costes directos |  |  | 116046.43 |
