# Revestimiento de frente de losa con frente de losa de chapa de aluminio anodizado en color natural, con un espesor mínimo de 15 micras, 1,5 mm de espesor y 45 cm de desarrollo

- Propiedad del archivo: CYPE INGENIEROS, S.A.
- Formato: FIEBDC-3/2002
- Ámbito geográfico: Paraguay
- Costes indirectos: 3.00 %
- Gastos generales: 13.00 %
- Beneficio industrial: 6.00 %
- IVA: 10.00 %

## H Remates y ayudas

### HR Remates

#### HRF Frentes de losa

**HRF010** m Revestimiento de frente de losa con frente de losa de chapa de aluminio anodizado en color natural, con un espesor mínimo de 15 micras, 1,5 mm de espesor y 45 cm de desarrollo.
Formación de revestimiento de frente de losa con frente de losa de chapa de aluminio anodizado en color natural, con un espesor mínimo de 15 micras, 1,5 mm de espesor y 45 cm de desarrollo, recibidas con adhesivo resina epoxi. Incluso parte proporcional de regularización de la superficie soporte con mortero de cemento, confeccionado en obra, con aditivo hidrófugo, dosaje 1:3, formación de juntas entre piezas y en encuentros con otros materiales, y sellado de las mismas con adhesivo en frío.
Incluye: Replanteo de las piezas. Colocación, aplomado, nivelación y alineación. Sellado de juntas y limpieza.
Criterio de medición de proyecto: Longitud medida por su mayor desarrollo lineal, según documentación gráfica de Proyecto.
Criterio de medición de obra: Se medirá, por su mayor desarrollo lineal, la longitud realmente ejecutada según especificaciones de Proyecto, incluyendo la longitud que pudiera perderse en ingletes.

| Código | Ud | Descripción | Rendimiento | Precio | Importe |
|---|---|---|---|---|---|
| mt08aaa010a | m³ | Agua. (material) | 0.006 | 1.27 | 0.01 |
| mt01arg005a | t | Arena de cantera, para mortero preparado en obra. (material) | 0.007 | 14.53 | 0.10 |
| mt08cem000p | kg | Cemento gris en bolsas. (material) | 2.013 | 0.16 | 0.32 |
| mt08adt010 | kg | Aditivo hidrófugo para impermeabilización de morteros u hormigones. (material) | 0.040 | 1.01 | 0.04 |
| mt26aab010ad | m | Tubo cuadrado de perfil hueco de acero laminado en frío de 40x40x1,5 mm, montado en taller. (material) | 1.000 | 4.29 | 4.29 |
| mt26aaa022 | Ud | Repercusión, por m de frente de losa, de elementos de fijación sobre hormigón: tarugos de expansión de acero, tornillos especiales y pasta química. (material) | 1.000 | 3.74 | 3.74 |
| mt20wwa010 | kg | Adhesivo resina epoxi. (material) | 0.420 | 7.20 | 3.02 |
| mt20ffm010d | m | Frente de losa de chapa de aluminio anodizado en color natural, con un espesor mínimo de 15 micras, 1,5 mm de espesor y 45 cm de desarrollo. (material) | 1.050 | 16.68 | 17.51 |
| mt20wwa021 | m | Sellado con adhesivo en frío especial para metales. (material) | 2.800 | 1.48 | 4.14 |
| mq06hor010 | h | Hormigonera. (maquinaria) | 0.006 | 1.15 | 0.01 |
| mo020 | h | Oficial de construcción. (mano de obra) | 0.272 | 4.02 | 1.09 |
| mo113 | h | Ayudante de construcción. (mano de obra) | 0.318 | 2.44 | 0.78 |
| % | % | Herramientas | 2 % | 35.05 | 0.70 |
|  |  | Costes directos |  |  | 35.75 |
