# Revestimiento de frente de losa con frente de losa de chapa de aluminio lacado en color blanco, con 60 micras de espesor mínimo de película seca, 1,5 mm de espesor y 35 cm de desarrollo

- Propiedad del archivo: CYPE INGENIEROS, S.A.
- Formato: FIEBDC-3/2002
- Ámbito geográfico: Paraguay
- Costes indirectos: 3.00 %
- Gastos generales: 13.00 %
- Beneficio industrial: 6.00 %
- IVA: 10.00 %

## H Remates y ayudas

### HR Remates

#### HRF Frentes de losa

**HRF010** m Revestimiento de frente de losa con frente de losa de chapa de aluminio lacado en color blanco, con 60 micras de espesor mínimo de película seca, 1,5 mm de espesor y 35 cm de desarrollo.
Formación de revestimiento de frente de losa con frente de losa de chapa de aluminio lacado en color blanco, con 60 micras de espesor mínimo de película seca, 1,5 mm de espesor y 35 cm de desarrollo, recibidas con adhesivo resina epoxi. Incluso parte proporcional de regularización de la superficie soporte con mortero de cemento, confeccionado en obra, con aditivo hidrófugo, dosaje 1:3, formación de juntas entre piezas y en encuentros con otros materiales, y sellado de las mismas con adhesivo en frío.
Incluye: Replanteo de las piezas. Colocación, aplomado, nivelación y alineación. Sellado de juntas y limpieza.
Criterio de medición de proyecto: Longitud medida por su mayor desarrollo lineal, según documentación gráfica de Proyecto.
Criterio de medición de obra: Se medirá, por su mayor desarrollo lineal, la longitud realmente ejecutada según especificaciones de Proyecto, incluyendo la longitud que pudiera perderse en ingletes.

| Código | Ud | Descripción | Rendimiento | Precio | Importe |
|---|---|---|---|---|---|
| mt08aaa010a | m³ | Agua. (material) | 0.006 | 1.27 | 0.01 |
| mt01arg005a | t | Arena de cantera, para mortero preparado en obra. (material) | 0.005 | 14.53 | 0.07 |
| mt08cem000p | kg | Cemento gris en bolsas. (material) | 1.539 | 0.16 | 0.25 |
| mt08adt010 | kg | Aditivo hidrófugo para impermeabilización de morteros u hormigones. (material) | 0.031 | 1.01 | 0.03 |
| mt26aab010ad | m | Tubo cuadrado de perfil hueco de acero laminado en frío de 40x40x1,5 mm, montado en taller. (material) | 1.000 | 4.29 | 4.29 |
| mt26aaa022 | Ud | Repercusión, por m de frente de losa, de elementos de fijación sobre hormigón: tarugos de expansión de acero, tornillos especiales y pasta química. (material) | 1.000 | 3.74 | 3.74 |
| mt20wwa010 | kg | Adhesivo resina epoxi. (material) | 0.380 | 7.20 | 2.74 |
| mt20ffm010l | m | Frente de losa de chapa de aluminio lacado en color blanco, con 60 micras de espesor mínimo de película seca, 1,5 mm de espesor y 35 cm de desarrollo. (material) | 1.050 | 15.81 | 16.60 |
| mt20wwa021 | m | Sellado con adhesivo en frío especial para metales. (material) | 2.800 | 1.48 | 4.14 |
| mq06hor010 | h | Hormigonera. (maquinaria) | 0.006 | 1.15 | 0.01 |
| mo020 | h | Oficial de construcción. (mano de obra) | 0.257 | 4.02 | 1.03 |
| mo113 | h | Ayudante de construcción. (mano de obra) | 0.292 | 2.44 | 0.71 |
| % | % | Herramientas | 2 % | 33.62 | 0.67 |
|  |  | Costes directos |  |  | 34.29 |
