# Gárgola de hormigón polímero

- Propiedad del archivo: CYPE INGENIEROS, S.A.
- Formato: FIEBDC-3/2002
- Ámbito geográfico: Paraguay
- Divisa: PYG
- Costes indirectos: 3.00 %
- Gastos generales: 13.00 %
- Beneficio industrial: 6.00 %
- IVA: 10.00 %

## H Remates y ayudas

### HR Remates de fachada

#### HRP De hormigón polímero

**HRP060** Ud Gárgola de hormigón polímero.
Gárgola de hormigón polímero de superficie pulida, color a elegir, de 100x220x58 mm y base rectangular, con goterón; colocación con adhesivo cementoso flexible y de gran adherencia, C2 S2; y sellado e impermeabilización de la junta perimetral con masilla de poliuretano, previa aplicación de la imprimación.
Incluye: Replanteo de la pieza. Colocación, aplomado, nivelación y alineación. Sellado de juntas y limpieza.
Criterio de medición de proyecto: Número de unidades previstas, según documentación gráfica de Proyecto.
Criterio de medición de obra: Se medirá el número de unidades realmente ejecutadas según especificaciones de Proyecto.

| Código | Ud | Descripción | Rendimiento | Precio | Importe |
|---|---|---|---|---|---|
| mt20wwa040 | kg | Adhesivo cementoso flexible y de gran adherencia, C2 S2. (material) | 0.300 | 5233.00 | 1569.90 |
| mt20ghp010i | Ud | Gárgola de hormigón polímero de superficie pulida, color a elegir, de 100x220x58 mm y base rectangular, con goterón. (material) | 1.000 | 86184.00 | 86184.00 |
| mt20wwa035 | Ud | Cartucho de 250 cm³ de imprimación para masillas. (material) | 0.016 | 55997.00 | 895.95 |
| mt20wwa030 | Ud | Cartucho de 310 cm³ de masilla de poliuretano impermeable. (material) | 0.032 | 76617.00 | 2451.74 |
| op00amo010 |  | Amoladora o radial. | 1.000 | 0.00 | 0.00 |
| mo020 | h | Oficial de construcción. (mano de obra) | 0.133 | 71617.94 | 9525.19 |
| mo113 | h | Ayudante de construcción. (mano de obra) | 0.133 | 44181.01 | 5876.07 |
| % | % | Herramientas | 2 % | 106502.85 | 2130.06 |
|  |  | Costes directos |  |  | 108632.91 |
