# Depósito de combustible líquido, enterrado, de chapa de acero

- Propiedad del archivo: CYPE INGENIEROS, S.A.
- Formato: FIEBDC-3/2002
- Ámbito geográfico: Paraguay
- Divisa: PYG
- Costes indirectos: 3.00 %
- Gastos generales: 13.00 %
- Beneficio industrial: 6.00 %
- IVA: 10.00 %

## I Instalaciones

### IC Calefacción, refrigeración, climatización y agua caliente sanitaria

#### ICD Combustible líquido

**ICD110** Ud Depósito de combustible líquido, enterrado, de chapa de acero.
Depósito homologado de gas oil, enterrado, de chapa de acero, de doble pared, con una capacidad de 8000 litros. Incluso tubo buzo de carga, interruptor de nivel, indicador de nivel, tapa de registro, detector de fugas y elementos de protección según normativa, tratamiento exterior mediante granallado SA 2 1/2 y acabado con una capa de resina de poliuretano de 600 micras de espesor. Totalmente montado, conexionado y probado. Sin incluir la obra civil, la toma de tierra, ni el equipo de protección catódica.
Incluye: Colocación del depósito. Montaje de la tapa de registro y de sus accesorios.
Criterio de medición de proyecto: Número de unidades previstas, según documentación gráfica de Proyecto.
Criterio de medición de obra: Se medirá el número de unidades realmente ejecutadas según especificaciones de Proyecto.

| Código | Ud | Descripción | Rendimiento | Precio | Importe |
|---|---|---|---|---|---|
| mt38dep001kb | Ud | Depósito homologado de combustible líquido, enterrado, de chapa de acero, de doble pared, de 1850 mm de diámetro y 3400 mm de longitud, con una capacidad de 8000 litros. Tratamiento exterior: granallado SA 2 1/2 y acabado mediante capa de resina de poliuretano de 600 micras de espesor. Incluso detector de fugas y elementos de protección según normativa. (material) | 1.000 | 84306533.00 | 84306533.00 |
| mt38dep004b | Ud | Tubo buzo de carga, para depósito de combustible líquido de chapa de acero. (material) | 1.000 | 3095410.00 | 3095410.00 |
| mt38dep005b | Ud | Válvula reguladora de nivel, para depósito de combustible líquido de chapa de acero. (material) | 1.000 | 1031470.00 | 1031470.00 |
| mt38dep006a | Ud | Indicador de nivel con sonda, para depósito de combustible líquido de chapa de acero. (material) | 1.000 | 727421.00 | 727421.00 |
| mt38dep009b | Ud | Tapa de registro de 70x70 cm, para inspección de depósito de combustible líquido. (material) | 1.000 | 1211194.00 | 1211194.00 |
| mq04cag010a | h | Camión con grúa de hasta 6 t. (maquinaria) | 0.580 | 312016.00 | 180969.28 |
| mo004 | h | Oficial calefactor. (mano de obra) | 9.288 | 68578.53 | 636957.39 |
| mo103 | h | Medio oficial calefactor. (mano de obra) | 9.288 | 42707.99 | 396671.81 |
| % | % | Herramientas | 2 % | 91586626.48 | 1831732.53 |
|  |  | Costes directos |  |  | 93418359.01 |
