# Estufa a pellets

- Propiedad del archivo: CYPE INGENIEROS, S.A.
- Formato: FIEBDC-3/2002
- Ámbito geográfico: Paraguay
- Divisa: PYG
- Costes indirectos: 3.00 %
- Gastos generales: 13.00 %
- Beneficio industrial: 6.00 %
- IVA: 10.00 %

## I Instalaciones

### IC Calefacción, refrigeración, climatización y agua caliente sanitaria

#### ICH Chimeneas, hogares, cocinas, cassettes insertables y estufas

**ICH030** Ud Estufa a pellets.
Estufa a pellets, potencia térmica nominal total de 5,3 a 17,5 kW (potencia térmica al aire 5 kW y potencia térmica al agua 12,5 kW), rendimiento 92,5%, volumen de calefacción, calculado con un requisito de 40 W/m³, 430 m³, revestimiento de acero color marfil, sistema de ventilación forzada controlada electrónicamente, con posibilidad de alimentación de un sistema de calefacción por radiadores o por piso radiante o de producción de agua caliente sanitaria, con mando a distancia, compuesta de frontal (puerta, rejilla y puerta inferior) de fundición, hogar de ladrillos refractarios, quemador de fundición, cristal cerámico resistente a los 800°C, panel de control con pantalla de led, termostato-programador, empuñadura oculta para apertura, sistema de circulación de agua caliente con bomba y vaso de expansión y depósito para pellets de 56,5 litros. Incluso accesorios de conexión al ducto de evacuación de los productos de la combustión, sin incluir este ducto. Totalmente montada y conexionada.
Incluye: Replanteo de la estufa. Presentación de los elementos. Montaje de la estufa y sus accesorios. Conexión al ducto de evacuación.
Criterio de medición de proyecto: Número de unidades previstas, según documentación gráfica de Proyecto.
Criterio de medición de obra: Se medirá el número de unidades realmente ejecutadas según especificaciones de Proyecto.

| Código | Ud | Descripción | Rendimiento | Precio | Importe |
|---|---|---|---|---|---|
| mt38arc030fo | Ud | Estufa a pellets, potencia térmica nominal total de 5,3 a 17,5 kW (potencia térmica al aire 5 kW y potencia térmica al agua 12,5 kW), rendimiento 92,5%, volumen de calefacción, calculado con un requisito de 40 W/m³, 430 m³, revestimiento de acero color marfil, sistema de ventilación forzada controlada electrónicamente, con posibilidad de alimentación de un sistema de calefacción por radiadores o por piso radiante o de producción de agua caliente sanitaria, con mando a distancia, compuesta de frontal (puerta, rejilla y puerta inferior) de fundición, hogar de ladrillos refractarios, quemador de fundición, cristal cerámico resistente a los 800°C, panel de control con pantalla de led, termostato-programador, empuñadura oculta para apertura, sistema de circulación de agua caliente con bomba y vaso de expansión y depósito para pellets de 56,5 litros. (material) | 1.000 | 43107470.00 | 43107470.00 |
| mt38arc600a | Ud | Puesta en marcha y formación en el manejo de estufa a pellets. (material) | 1.000 | 617641.00 | 617641.00 |
| mo004 | h | Oficial calefactor. (mano de obra) | 1.228 | 68578.53 | 84214.43 |
| mo103 | h | Medio oficial calefactor. (mano de obra) | 1.228 | 42707.99 | 52445.41 |
| % | % | Herramientas | 2 % | 43861770.84 | 877235.42 |
|  |  | Costes directos |  |  | 44739006.26 |
