# Aerotermo eléctrico

- Propiedad del archivo: CYPE INGENIEROS, S.A.
- Formato: FIEBDC-3/2002
- Ámbito geográfico: Paraguay
- Divisa: PYG
- Costes indirectos: 3.00 %
- Gastos generales: 13.00 %
- Beneficio industrial: 6.00 %
- IVA: 10.00 %

## I Instalaciones

### IC Calefacción, refrigeración, climatización y agua caliente sanitaria

#### ICM Emisores eléctricos para calefacción

**ICM020** Ud Aerotermo eléctrico.
Aerotermo eléctrico mural, con caja de chapa de acero pintada, de 370x450x80 mm, caudal de aire 450 m³/h, nivel sonoro a 1,5 m 43 dBA, potencia 5 kW, parcializable en 2 etapas, ventilador helicoidal de aluminio con motor para alimentación trifásica a 400 V, resistencia eléctrica espiral aislada con polvo de cuarzo, interruptor de comando, contactor, protector térmico incorporado y soportes para pared, con conmutador remoto de cuatro posiciones para la selección del modo de funcionamiento (detención, ventilación, ventilación y calefacción a media potencia o ventilación y calefacción a máxima potencia).
Incluye: Replanteo. Fijación de los soportes en el paramento. Colocación del aparato y accesorios. Conexionado y comprobación de su correcto funcionamiento.
Criterio de medición de proyecto: Número de unidades previstas, según documentación gráfica de Proyecto.
Criterio de medición de obra: Se medirá el número de unidades realmente ejecutadas según especificaciones de Proyecto.

| Código | Ud | Descripción | Rendimiento | Precio | Importe |
|---|---|---|---|---|---|
| mt42csp010gf | Ud | Aerotermo eléctrico mural, con caja de chapa de acero pintada, de 370x450x80 mm, caudal de aire 450 m³/h, nivel sonoro a 1,5 m 43 dBA, potencia 5 kW, parcializable en 2 etapas, ventilador helicoidal de aluminio con motor para alimentación trifásica a 400 V, resistencia eléctrica espiral aislada con polvo de cuarzo, interruptor de comando, contactor, protector térmico incorporado y soportes para pared, con conmutador remoto de cuatro posiciones para la selección del modo de funcionamiento (detención, ventilación, ventilación y calefacción a media potencia o ventilación y calefacción a máxima potencia). (material) | 1.000 | 4801558.00 | 4801558.00 |
| mo004 | h | Oficial calefactor. (mano de obra) | 0.307 | 68578.53 | 21053.61 |
| mo103 | h | Medio oficial calefactor. (mano de obra) | 0.307 | 42707.99 | 13111.35 |
| % | % | Herramientas | 2 % | 4835722.96 | 96714.46 |
|  |  | Costes directos |  |  | 4932437.42 |
