# Ducto circular

- Propiedad del archivo: CYPE INGENIEROS, S.A.
- Formato: FIEBDC-3/2002
- Ámbito geográfico: Paraguay
- Divisa: PYG
- Costes indirectos: 3.00 %
- Gastos generales: 13.00 %
- Beneficio industrial: 6.00 %
- IVA: 10.00 %

## I Instalaciones

### IC Calefacción, refrigeración, climatización y agua caliente sanitaria

#### ICR Sistemas de conducción de aire

**ICR015** m Ducto circular.
Ducto circular de pared simple helicoidal de acero galvanizado, de 1000 mm de diámetro y 1,25 mm de espesor, con refuerzos, suministrado en tramos de 3 ó 5 m, para instalaciones de ventilación y climatización. Incluso accesorios de montaje y elementos de fijación.
Incluye: Replanteo del recorrido de los ductos. Marcado y posterior anclaje de los soportes de los ductos. Montaje y fijación de ductos. Comprobación de su correcto funcionamiento.
Criterio de medición de proyecto: Longitud proyectada, según documentación gráfica de Proyecto, medida entre los ejes de los elementos o de los puntos a conectar, descontando las piezas especiales.
Criterio de medición de obra: Se medirá la longitud realmente ejecutada según especificaciones de Proyecto.

| Código | Ud | Descripción | Rendimiento | Precio | Importe |
|---|---|---|---|---|---|
| mt42con200ve | m | Ducto circular de pared simple helicoidal de acero galvanizado, de 1000 mm de diámetro y 1,25 mm de espesor, con refuerzos, suministrado en tramos de 3 ó 5 m, para instalaciones de ventilación y climatización. (material) | 1.050 | 800776.00 | 840814.80 |
| mt42con500y | Ud | Brida de 1000 mm de diámetro y soporte de techo con varilla para fijación de ductos circulares de aire en instalaciones de ventilación y climatización. (material) | 0.500 | 196190.00 | 98095.00 |
| mo013 | h | Oficial instalador de ductos de chapa metálica. (mano de obra) | 0.062 | 59417.05 | 3683.86 |
| mo084 | h | Medio oficial instalador de ductos de chapa metálica. (mano de obra) | 0.062 | 37080.51 | 2298.99 |
| % | % | Herramientas | 2 % | 944892.65 | 18897.85 |
|  |  | Costes directos |  |  | 963790.50 |
