# Acumulador para agua caliente sanitaria

- Propiedad del archivo: CYPE INGENIEROS, S.A.
- Formato: FIEBDC-3/2002
- Ámbito geográfico: Paraguay
- Divisa: PYG
- Costes indirectos: 3.00 %
- Gastos generales: 13.00 %
- Beneficio industrial: 6.00 %
- IVA: 10.00 %

## I Instalaciones

### IC Calefacción, refrigeración, climatización y agua caliente sanitaria

#### ICS Sistemas de conducción de agua

**ICS060** Ud Acumulador para agua caliente sanitaria
Acumulador de acero vitrificado, de suelo, 4000 l, 1950 mm de diámetro y 2350 mm de altura, forro acolchado con cubierta posterior, aislamiento de poliuretano inyectado libre de CFC y protección contra corrosión mediante ánodo de magnesio. Incluso válvulas de corte, elementos de montaje y accesorios necesarios para su correcto funcionamiento.
Incluye: Replanteo. Colocación. Conexionado. Comprobación de su correcto funcionamiento.
Criterio de medición de proyecto: Número de unidades previstas, según documentación gráfica de Proyecto.
Criterio de medición de obra: Se medirá el número de unidades realmente ejecutadas según especificaciones de Proyecto.

| Código | Ud | Descripción | Rendimiento | Precio | Importe |
|---|---|---|---|---|---|
| mt38csg060A | Ud | Acumulador de acero vitrificado, de suelo, 4000 l, 1950 mm de diámetro y 2350 mm de altura, forro acolchado con cubierta posterior, aislamiento de poliuretano inyectado libre de CFC y protección contra corrosión mediante ánodo de magnesio. (material) | 1.000 | 61263794.00 | 61263794.00 |
| mt37sve010e | Ud | Válvula de esfera de latón niquelado para roscar de 1 1/4". (material) | 4.000 | 172744.00 | 690976.00 |
| mt38www011 | Ud | Material auxiliar para instalaciones de agua caliente sanitaria (material) | 1.000 | 14926.00 | 14926.00 |
| mo004 | h | Oficial calefactor. (mano de obra) | 3.402 | 68578.53 | 233304.16 |
| mo103 | h | Medio oficial calefactor. (mano de obra) | 3.402 | 42707.99 | 145292.58 |
| % | % | Herramientas | 2 % | 62348292.74 | 1246965.85 |
|  |  | Costes directos |  |  | 63595258.59 |
