# Acumulador para agua caliente sanitaria

- Propiedad del archivo: CYPE INGENIEROS, S.A.
- Formato: FIEBDC-3/2002
- Ámbito geográfico: Paraguay
- Divisa: PYG
- Costes indirectos: 3.00 %
- Gastos generales: 13.00 %
- Beneficio industrial: 6.00 %
- IVA: 10.00 %

## I Instalaciones

### IC Calefacción, refrigeración, climatización y agua caliente sanitaria

#### ICS Sistemas de conducción de agua

**ICS060** Ud Acumulador para agua caliente sanitaria
Acumulador para producción de agua caliente sanitaria, de 10000 l de capacidad, 2100 mm de diámetro y 3880 mm de altura, formado por cuba de acero con revestimiento bicomponente epoxi-cerámico Keramtech, aislamiento térmico de espuma de poliuretano flexible de 50 mm de espesor, revestimiento externo de skay, embellecedores, tapas de plástico y ánodo de magnesio. Incluso válvulas de corte, elementos de montaje y accesorios necesarios para su correcto funcionamiento.
Incluye: Replanteo. Colocación. Conexionado. Comprobación de su correcto funcionamiento.
Criterio de medición de proyecto: Número de unidades previstas, según documentación gráfica de Proyecto.
Criterio de medición de obra: Se medirá el número de unidades realmente ejecutadas según especificaciones de Proyecto.

| Código | Ud | Descripción | Rendimiento | Precio | Importe |
|---|---|---|---|---|---|
| mt38azi135jj | Ud | Acumulador para producción de agua caliente sanitaria, de 10000 l de capacidad, 2100 mm de diámetro y 3880 mm de altura, formado por cuba de acero con revestimiento bicomponente epoxi-cerámico Keramtech, aislamiento térmico de espuma de poliuretano flexible de 50 mm de espesor, revestimiento externo de skay, embellecedores, tapas de plástico y ánodo de magnesio. (material) | 1.000 | 128510702.00 | 128510702.00 |
| mt37sve010j | Ud | Válvula de esfera de latón niquelado para roscar de 4". (material) | 4.000 | 1775836.00 | 7103344.00 |
| mt38www011 | Ud | Material auxiliar para instalaciones de agua caliente sanitaria (material) | 1.000 | 14523.00 | 14523.00 |
| mo004 | h | Oficial calefactor. (mano de obra) | 3.712 | 58343.92 | 216572.63 |
| mo103 | h | Medio oficial calefactor. (mano de obra) | 3.712 | 36339.03 | 134890.48 |
| % | % | Herramientas | 2 % | 135980032.11 | 2719600.64 |
|  |  | Costes directos |  |  | 138699632.75 |
